# THW Feuchtwangen Baufeldfreimachung
Angebotsaufforderung (GAEB DA XML 3.3, DA83)
Währung: EUR
Vergabeart: Öffentliche Ausschreibung
Eröffnung: 26.10.2026 10:00:00
Ende der Zuschlagsfrist: 31.12.2026
Abgabeort: DTVP
Ausführungsbeginn: 01.11.2026
Ausführungsende: 15.03.2027
Auftraggeber: BImA, c/o GESA, Schöneberger Ufer 89-91, 10785 Berlin
Erstellt mit: AVAPLAN, AVAPLAN win64bit 26.2.5.4531, 02.10.2026

## Vorbemerkungen DIN 18299
0.1 Angaben zur Baustelle

0.1.1 Lage der Baustelle
Das Grundstück (THW Feuchtwangen Adresse: Banzenweiler 24, 91555 Feuchtwangen) liegt im Ortsteil Banzenweiler, ca. 3 km nordnordwestlich von Feuchtwangen. Das Gebiet wird vorwiegend wohn- und landwirtschaftlich genutzt. Im Osten befindet sich Banzenweiler, von Süden über den Westen bis Norden erstreckt sich landwirtschaftlich genutze Fläche. Die Anbindung erfolgt über die B25. Von dieser Bundesstraße führt eine Gemeindeverbindungsstraße nach Banzenweiler. Über Feuchtwangen besteht ein schneller Anschluss an die Autobahnen A6 und A7. Das Grundstück wird über die örtliche öffentliche Dorfstraße "Banzenweiler" erschlossen. Die Straße und die Grundstückszufahrt sind asphaltiert.

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
0.1.2 Besonderheiten
Keine über das ortsübliche Maß hinausgehenden Immissionsbelastungen erkennbar. Leistungsausführung auch im Winter, daher Temperaturen und Frosttage berücksichtigen.

0.1.3 Art und Lage der baulichen Anlagen
Ein Verwaltungsgebäude (Ziegelmauerwerk, Beton- und Holzboden) mit Kellergeschoss, Erdgeschoss, Obergeschoss, Spitzboden. Jeweils ein Satteldach (Konstruktionsholz) im Ostbau und Westbau, Flachdach (Beton) über Erdgeschoss im Zentralbau.

Eine Fahrzeughalle (Nord), Wände und Satteldach aus Beton, Erdgeschoss, 1 Raum

Eine Fahrzeughalle (Süd), Ziegelmauerwerk, Satteldach aus Konstruktionsholz, Erdgeschoss und Obergeschoss, 2 Räume

Ein Übungsturm (Wellasbest, Holz, Stahlkonstruktion)

| Gebäude | Brutto-Grundfläche nach DIN 277 [m²] | Brutto-Rauminhalt nach DIN 277 [m³] | Geschosszahl |
| --- | --- | --- | --- |
| Wohngebäude | 961,08 | 3035,34 | 3 |
| Farzeughalle Nord | 151,67 | 705,28 | 1 |
| Farzeughalle Süd | 277,30 | 849,00 | 2 |
| Turm | 56,76 | 141,90 | 4 |

0.1.4 Verkehrsverhältnisse auf der Baustelle
Die Straßenverhältnisse sind für übliche Lkw und Baufahrzeuge geeignet. Besondere Höhen-, Breiten- oder Gewichtsbeschränkungen sind nicht vorhanden. Aufgrund der örtlichen Situation sind Rangier- und Be- bzw. Entladevorgänge so zu organisieren, dass der Anliegerverkehr möglichst wenig beeinträchtigt wird. Breite Zufahrt südlich der Fahrzeughallen. Schmale Zufahrt westlich des Wohngebäudes.

0.1.5 Freizuhaltende Flächen
Die vorhandene Grundstückszufahrt sowie die öffentliche Verkehrsfläche vor dem Grundstück sind während der gesamten Bauzeit freizuhalten. Erforderliche Feuerwehr- und Rettungszufahrten dürfen nicht eingeschränkt werden. Lagerflächen sind ausschließlich innerhalb der vom Auftraggeber freigegebenen Baustelleneinrichtungsfläche anzulegen.

0.1.6 Art, Lage, Nutzbarkeit von Transportwegen
Die Baustellenzufahrt erfolgt über die vorhandene Grundstückszufahrt. Der Transport von Maschinen, Geräten und Abbruchmaterial ist mit üblichen Bau- und Abbruchfahrzeugen möglich. Besondere Montageöffnungen, Lastenaufzüge oder Krananlagen sind nicht vorhanden.

0.1.7 Anschlüsse Energie, Wasser, Abwasser
Der Auftraggeber stellt keine Anschlüsse für Strom, Wasser oder Abwasser zur Verfügung. Die gesamte Baustellenversorgung einschließlich Baustrom, Bauwasser sowie erforderlicher Entsorgungseinrichtungen ist vom Auftragnehmer zu organisieren und in die Einheitspreise einzukalkulieren.

0.1.8 Überlassene Flächen und Räume
Dem Auftragnehmer werden die Freiflächen des Baugrundstücks im für die Durchführung der Rückbauarbeiten erforderlichen Umfang zur Verfügung gestellt. Die Lage von Lagerflächen, Containerstandorten und Baustelleneinrichtung ist vor Beginn der Arbeiten mit dem Auftraggeber abzustimmen. Nach Abschluss der Arbeiten sind sämtliche Einrichtungen zu entfernen und die überlassenen Flächen besenrein zu übergeben.

0.1.9 Baugrund

| Schicht | Bodengruppe / DIN 18196 | Bodenbeschreibung | Bodenklasse / DIN 18300 / (2012-09) / (informativ) | Bodenklasse / DIN 18301 / (2012-09) / (informativ) | Frostempfindlichkeit / nach ZTV E-StB 17 |
| --- | --- | --- | --- | --- | --- |
| 1 | OH | Mutterboden | 1 | - | F2 / gering/mittel frostempfindlich |
| 2a | [SE, SI, SW, GW, GU] | Auffüllungen / Sand, Kies, sandig-schluffig, mitteldicht | 3 | BN1 | F1 / nicht frostempfindlich |
| 2b | [TL, TM] | Auffüllungen / Ton/Schluff, kiesig-sandig, steif | 4 | BB2...BB3 | F3 / sehr frostempfindlich |
| 3 | TL, TM | Quartäre Lehme und Verwitterungshorizont / Estherienschichten / Ton/Schluff, sandig-kiesig, halbfest bis fest | 4 (6) | BB3...BB4 | F3 / sehr frostempfindlich |
| 4 | - | Keuperfels / Ton-/Schluffstein, mürbe | 6 | BB4, FV 1 - FV 2, FD 1 | F3 / sehr frostempfindlich |

0.1.10 Hydrologie
Für den Rückbau wird keine Wasserhaltung erforderlich.
Während der Baugrundaufschlussarbeiten wurde kein
Grundwasser in den durchgeführten Aufschlussbohrungen
erkundet. Die Böden auf dem Areal sind jedoch als sehr schwach
durchlässig einzustufen, so dass ein temporärer Aufstau von
Niederschlagswasser (Stauwasser) in Hinterfüllungen,
Grabenverfüllungen und Tragschichten berücksichtigt werden
muss. Baustoffschädigende Bestandteile im Baugrund und
Grundwasser sind nicht bekannt.

0.1.11 Besondere umweltrechtliche Vorschriften
Die Maßnahmen aus dem Fachbeitrag zur saP sind verbindlich:

Gehölzentfernungen nur außerhalb der Brutvogel-Schutzzeit (1.3.-30.9.).
Gebäudeabriss vorsichtig, Dach/Dachstuhl zum Schutz von Fledermäusen langsam und kontrolliert abtragen.
Außenbeleuchtung nur mit insektenfreundlichen Leuchtmitteln, nicht auf Gehölze gerichtet.
Baumreihe und Hecke im Westen (Fledermaus-Leitstruktur) und "Wäldchen" im Norden (Habitatstruktur) sind zu erhalten und vor Beeinträchtigungen zu schützen.

Der AN stimmt den Bauablauf entsprechend ab, Verstöße gehen zu seinen Lasten.

0.1.12 Besondere Vorgaben für die Entsorgung
Boden/Abfall: Ober- und Mineralboden getrennt erfassen, möglichst vor Ort zur Abböschung von entstandenen Baugruben wiederverwenden (DIN 19731, DIN 18915). Lagerung nur auf dem Baugelände, getrennt nach Materialart. Nicht verwertbarer Aushub ordnungsgemäß entsorgen, Nachweise (Wiegescheine etc.) unaufgefordert vorlegen. Schadstoffbelastungen im Baugrund/Grundwasser sind nicht bekannt, bei Auffälligkeiten Bauleitung sofort informieren, Arbeiten einstellen.

0.1.13 Schutzgebiete, Schutzeiten
Natur: Brutvogel-Schutzzeit (1.3.-30.9.) bei Gehölzentfernung beachten, besondere Schutzanforderungen für Fledermäuse beim Abriss.
Boden: Schonender Umgang gemäß DIN 19731/18915, Verdichtungen/Spurschäden auf Vegetationsflächen vermeiden, Befahrung erst nach ausreichender Abtrocknung.
Gewässer: Kein Grundwasser angetroffen, Böden sehr schwach durchlässig, temporärer Stauwasseraufstau in Hinterfüllungen/Verfüllungen/Tragschichten möglich, ist zu berücksichtigen.
Immissionen: Einhaltung von AVV Baulärm/TA Lärm, Staubminimierung (z. B. Befeuchtung).

0.1.14 Schutz des umgebenden Bestands
Hecke im Westen und Feldgehölz im Norden erhalten und schützen.
Zu erhaltende Bäume: Stammschutz an Stamm/Wurzelhals gemäß DIN 18920/RAS-LP 4, Wurzelbereich per ortsfester Umzäunung schützen, dort keine Maschinen, keine Lagerung, keine Anschüttung/Abgrabung.
Flächeninanspruchnahme außerhalb Arbeitsräume minimieren, Mehrbedarf mit Unterer Naturschutzbehörde abstimmen, Gehölzbereiche mit ortsfestem Bauzaun schützen.
Verkehrsflächen im Baustellenumfeld vor Beschädigung schützen (z. B. Bauzäune, Schutzmatten);
Es wird im Vorfeld eine Beweisicherung des Nachbargebäudes südlich des Grundstücks auf der gegenüberliegenden Straßenseite durchgeführt (Banzenweiler 15, 91555 Feuchtwangen).

0.1.15 Versorgungsleitungen
Nach Angaben des Auftraggebers (AG) wurde der Stromanschluss vor Beginn der Rückbauarbeiten auf dem Grundstück wenige Meter vor der Grundstücksgrenze getrennt und außer Betrieb genommen. Das Stillegen der Wasserleitungen wurde vom AG beauftragt und wird zeitgleich mit dem Einrichten des Bauwassers durchgeführt. Abwasserleitungen sind nicht stillgelegt, dies erfolgt durch den Auftragnehmer. Der AN hat sich vor Arbeitsbeginn vom tatsächlichen Zustand zu überzeugen. Werden unerwartet noch unter Spannung oder Druck stehende Leitungen festgestellt, sind die Arbeiten einzustellen und der Auftraggeber unverzüglich zu informieren.

Einrichten des Baustroms, des Bauwassers und der Abwasserableitung erfolgt durch den AN. Für Kontaktdaten Ansprechpartner der öffentlichen Versorger die BÜ kontaktieren. Ebenso für die Koordination der Stillegung Wasserversorgung und zeitgleichen Bauwassereinrichtung.

Rückbau aller Leitungen (Wasser, Abwasser, Strom, Öl, Telefon/Internet) durch AN bis Grundstücksgrenze inkl. fachgerechtes Verschließen unverschlossener Leitungsenden.

0.1.16 Bekannte oder vermutete Hindernisse
Besondere Hindernisse im Bereich der Baustelle sind nach derzeitigem Kenntnisstand nicht bekannt. Mit dem Vorhandensein unterirdischer Leitungen, Kabel, Fundamente, Bodenplatten, Revisionsschächte sowie gegebenenfalls ehemalige befestigte Flächen ist zu rechnen. Diese sind entsprechend rückzubauen.

0.1.17 Kampfmittel
Bestätigung der Einstufung des Grundstücks in Kategorie 1 nach BFR KMR ("Kampfmittelverdacht nicht bestätigt, außer Dokumentation kein weiterer Handlungsbedarf"). Siehe hierzu Anlage12 "Gefährdungsabschätzung Kampfmittel".

Bei Anhaltspunkten für Kampfmittel während der Bauarbeiten (auffällige Metallteile, Hohlräume o. Ä.) sind die Arbeiten sofort einzustellen, die Fundstelle zu sichern und die zuständige Behörde sowie die Bauleitung unverzüglich zu verständigen.

0.1.18 Maßnahmen gemäß Baustellenverordnung
Für die Maßnahme wird ein SiGe-Plan gem. Baustellenverordnung erstellt. Dieser wird zum Baubeginn übergeben.

0.1.19 Besondere Anforderungen, Vorschriften und Maßnahmen der Eigentümer
Zum Schutz der öffentlichen Verkehrswege vor Verschmutzung ist die Stützwand im Süden des Grundstücks bis einschließlich der Baufeldübergabe zu erhalten.

0.1.20 Art und Umfang von Schadstoffbelastungen
Für die Bestandsgebäude wurden Schadstofferkundungen durchgeführt. Die festgestellten schadstoffhaltigen Baustoffe sind den Berichten der orientierenden und der ergänzenden Schadstofferkundung zu entnehmen. Diese sind dem Leistungsverzeichnis als Anhang beigefügt und bei der Kalkulation zu berücksichtigen. Die in den Berichten ausgewiesenen schadstoffhaltigen Baustoffe sind entsprechend den gesetzlichen Vorschriften sowie den einschlägigen technischen Regeln auszubauen, getrennt zu erfassen, zu transportieren und ordnungsgemäß zu entsorgen. Nicht untersuchte oder verdeckt eingebaute Bauteile können nicht abschließend bewertet werden. Sollten während der Rückbauarbeiten weitere schadstoffverdächtige Materialien festgestellt werden, sind diese dem Auftraggeber unverzüglich anzuzeigen und bis zur Klärung gesondert zu behandeln.

Folgende Schadstoffe wurden im Zuge der technischen Erkundungen vorgefunden:
- Asbest (Wellasbest, Putz, Faserzement, Gipsbinde, Bauteile Heizungs-System, Schindeln, Pappe, Bodenbelag)
- PAK (Fliesen, Trennschichten, Dachbahn)
- KMF (Dämmungen)
- HBCD (Styropor)
- Quecksilber (Leuchtstoffröhren)
- PCB (Fugendichtungsmaterial)

0.1.21 Vorarbeiten
Folgende Vorarbeiten wurden bereits ausgeführt:
- Baugrundgutachten
- Vermessung
- Kampfmittelerkundung
- Spezielle Artenschutzrechtliche Prüfung (saP)
- Landschaftspflegerischer Begleitplan (LBP)
- orientierende Schadstoffuntersuchung Bestandsgebäude
- ergänzende Schadstoffuntersuchung Bestandsgebäude
- Stillegung der Stromleitungen
- Stillegung der Wasserversorgung ist vom AG beauftragt
- Entrümpelung (Ausnahmen: leere Spinde und Schränke)

0.1.22 Arbeiten anderer Unternehmer
Während der Ausführung der Rückbauarbeiten erfolgt eine ökologische Baubegleitung im Auftrag des Auftraggebers. Die Anweisungen der ökologischen Baubegleitung sind zu beachten. Der Auftragnehmer hat seine Arbeiten mit der ökologischen Baubegleitung abzustimmen und den erforderlichen Zutritt zu den Arbeitsbereichen zu ermöglichen.

0.2 Angaben zur Ausführung

0.2.1 Arbeitsabschnitte, Beschränkungen und Arbeitsbeschränkungen
Die Rückbauarbeiten sind so zu organisieren, dass ein sicherer und geordneter Bauablauf gewährleistet ist.
Vor Beginn der Abbrucharbeiten sind die erforderlichen Sicherungsmaßnahmen sowie die Baustelleneinrichtung herzustellen.
Die Arbeiten sind abschnittsweise entsprechend dem Bauablauf des Auftragnehmers auszuführen. Ein Anspruch auf durchgehende Bearbeitung einzelner Arbeitsabschnitte besteht nicht, soweit dies nicht aus Gründen der Arbeitssicherheit oder aufgrund behördlicher bzw. naturschutzrechtlicher Anforderungen erforderlich ist.
Während der Rückbauarbeiten erfolgt eine ökologische Baubegleitung im Auftrag des Auftraggebers. Die Arbeiten sind mit der ökologischen Baubegleitung abzustimmen. Deren Anweisungen im Rahmen der naturschutzrechtlichen Vorgaben sind zu beachten. Es sind die Auflagen des LBP und der saP zu berücksichtigen (siehe Anlagen).

0.2.2 Erschwernisse bei der Ausführung
Besondere Erschwernisse bei der Ausführung sind zum Zeitpunkt der Ausschreibung nicht bekannt.

0.2.3 Besondere Anforderungen für Arbeiten in kontaminierten Bereichen
Schadstoffhaltige Baustoffe und Bauteile vorhanden (siehe Anhang - orientierende und ergänzende Schadstofferkundung inkl. Probenkataster).
Die schadstoffhaltigen Baustoffe sind vor bzw. im Zuge der Rückbauarbeiten fachgerecht auszubauen, getrennt nach Abfallarten zu erfassen und den geltenden gesetzlichen Bestimmungen entsprechend zu entsorgen.
Sämtliche Arbeiten sind unter Einhaltung der Gefahrstoffverordnung (GefStoffV), der einschlägigen Technischen Regeln für Gefahrstoffe (TRGS) sowie der weiteren einschlägigen arbeitsschutz-, abfall- und umweltrechtlichen Vorschriften auszuführen. Der Auftragnehmer hat alle erforderlichen Schutz- und Sicherungsmaßnahmen eigenverantwortlich vorzusehen und aufrechtzuerhalten.
Für Tätigkeiten mit schadstoffbelasteten Materialien darf ausschließlich entsprechend qualifiziertes und unterwiesenes Personal mit ggf. erforderlichen Sachkundenachweisen eingesetzt werden.
Sämtliche Nachweise über Transport und Entsorgung (insbesondere Wiegescheine, Entsorgungs- und Übernahmescheine) sind dem Auftraggeber nach Abschluss der Arbeiten vorzulegen.

0.2.4 Besondere Anforderungen an die Baustelleneinrichtung
Die Baustelleneinrichtung ist vom Auftragnehmer entsprechend den Erfordernissen der Bauaufgabe auf eigene Kosten herzustellen, vorzuhalten, zu unterhalten und nach Abschluss der Arbeiten vollständig zurückzubauen.
Das Baustellengelände ist gegen unbefugtes Betreten zu sichern. Erforderliche Absperrungen, Warn- und Hinweisschilder sowie sonstige Sicherungsmaßnahmen sind vom Auftragnehmer bereitzustellen und während der gesamten Bauzeit zu unterhalten.
Die Baustellenlogistik ist so zu organisieren, dass der öffentliche Verkehr auf der angrenzenden Nebenstraße möglichst wenig beeinträchtigt wird. Verschmutzungen der öffentlichen Verkehrsflächen sind unverzüglich zu beseitigen.
Für die Durchführung der Schadstoffsanierung sind die erforderlichen Einrichtungen und Schutzmaßnahmen entsprechend den gesetzlichen Vorschriften (z. B. Abschottungen, Schwarz-/Weiß-Bereiche, Unterdruckhaltung, Dekontaminationseinrichtungen, soweit erforderlich) vom Auftragnehmer bereitzustellen.

0.2.5 Regelungen zur Verkehrssicherung
Der Auftragnehmer hat während der gesamten Bauzeit die erforderlichen Verkehrssicherungsmaßnahmen im Bereich der Baustelle eigenverantwortlich durchzuführen und zu unterhalten.
Die öffentliche Nebenstraße ist während der Bauausführung grundsätzlich für den öffentlichen Verkehr aufrechtzuerhalten.
Soweit für die Durchführung der Arbeiten verkehrsrechtliche Anordnungen oder Sondernutzungserlaubnisse erforderlich sind, sind diese vom Auftragnehmer rechtzeitig einzuholen.
Arbeiten des Auftraggebers zur Verkehrssicherung sind nicht vorgesehen.

0.2.6 Gerüste
Soweit für die Durchführung der Arbeiten Gerüste erforderlich werden, sind diese vom Auftragnehmer entsprechend den geltenden Vorschriften fachgerecht zu planen, auf-, um- und abzubauen sowie während der Vorhaltung zu prüfen und zu unterhalten.
Gerüste sind entsprechend dem vorgesehenen Verwendungszweck, den auszuführenden Arbeiten sowie den erforderlichen Schutzmaßnahmen bei der Schadstoffsanierung auszubilden.
Bei Arbeiten mit schadstoffhaltigen Baustoffen sind erforderliche Schutzmaßnahmen gegen die Ausbreitung von Gefahrstoffen (z. B. staubdichte Einhausungen, Schutzplanen oder Abschottungen, soweit erforderlich) vorzusehen.
Der Auftragnehmer hat die Standsicherheit und sichere Benutzbarkeit der Gerüste während der gesamten Nutzungsdauer sicherzustellen.

0.2.7 Mitbenutzung von Hilfsmitteln und Geräten
Der Auftragnehmer hat sämtliche für die Ausführung seiner Leistungen erforderlichen Geräte, Maschinen, Gerüste, Hilfsmittel sowie Baustelleneinrichtungen eigenverantwortlich bereitzustellen, zu betreiben und nach Abschluss der Arbeiten zu entfernen.

0.2.8 Bereitstellung von Hilfsmitteln und Geräten für andere Unternehmer
Eine Bereitstellung oder Vorhaltung von Hilfsmitteln und Geräten für andere Unternehmer ist nicht vorgesehen.
Erforderliche Zugangsmöglichkeiten für die ökologische Baubegleitung sowie für Kontroll- und Abnahmetermine des Auftraggebers sind im Rahmen der ordnungsgemäßen Durchführung der Arbeiten zu ermöglichen.

0.2.9 Verwendung und Mitverwendung von (Recycling-)Stoffen
Im Zuge der Rückbauarbeiten ist zu prüfen, ob geeignete, schadstofffreie Böden für die Herstellung von Böschungen in den entstehenden Baugruben verwendet werden können.
Eine Wiederverwendung ist nur nach vorheriger Prüfung der Eignung, unter Berücksichtigung der abfall- und umweltrechtlichen Anforderungen sowie nach Zustimmung des Auftraggebers zulässig.
Schadstoffhaltige oder hinsichtlich ihrer Materialqualität nicht geeignete Baustoffe dürfen nicht zur Verfüllung verwendet werden und sind entsprechend den geltenden Vorschriften zu entsorgen.

0.2.10 Anforderungen an wiederaufbereitete (Recycling-)Stoffe
Der Einsatz von wiederaufbereiteten (Recycling-)Stoffen ist nur nach vorheriger Prüfung der Eignung und Zustimmung des Auftraggebers zulässig.
Für eine mögliche temporäre Verfüllung von Baugruben dürfen ausschließlich geeignete, schadstofffreie und für den vorgesehenen Zweck zugelassene Materialien verwendet werden.
Die Anforderungen der einschlägigen abfall- und umweltrechtlichen Vorschriften sowie die Vorgaben der Ersatzbaustoffverordnung (ErsatzbaustoffV) sind einzuhalten.
Der Auftragnehmer hat die erforderlichen Nachweise über Herkunft, Zusammensetzung, Schadstofffreiheit und Eignung der vorgesehenen Materialien vorzulegen.

0.2.11 Besondere Anforderungen an Art, Güte und Umweltverträglichkeit
Bei der Ausführung der Arbeiten sind sämtliche eingesetzten Stoffe, Hilfsstoffe und Materialien entsprechend den geltenden gesetzlichen Anforderungen auszuwählen und umweltgerecht zu verwenden.
Es dürfen nur solche Materialien eingesetzt werden, die für den vorgesehenen Verwendungszweck geeignet sind und keine unzulässigen Umweltbelastungen verursachen.
Gefahrstoffe sind entsprechend den gesetzlichen Vorschriften zu lagern, zu verwenden und zu entsorgen. Sicherheitsdatenblätter und erforderliche Nachweise sind auf Verlangen des Auftraggebers vorzulegen.

0.2.12 Eignungs- und Gütenachweise
- nicht relevant

0.2.13 Verwendung der auf der Baustelle gewonnenen Stoffe
Die bei den Rückbauarbeiten anfallenden Stoffe sind grundsätzlich getrennt nach Materialarten und Schadstoffbelastungen zu erfassen.
Eine Verwendung oder Verwertung von auf der Baustelle gewonnenen Stoffen ist nur nach vorheriger Prüfung der Eignung, unter Einhaltung der geltenden abfall- und umweltrechtlichen Anforderungen sowie nach Zustimmung des Auftraggebers zulässig.
Auf der Baustelle gewonnenes und geeignetes Bodenmaterial muss zur Herstellung von Böschungen in den entstehenden Baugruben verwendet werden. Hierzu ist die Freigabe durch die BÜ erforderlich.
Nicht zur Wiederverwendung geeignete Materialien sind entsprechend den gesetzlichen Vorgaben getrennt zu erfassen, zu transportieren und einer zugelassenen Verwertung oder Beseitigung zuzuführen.

0.2.14 Art, Zusammensetzung und Menge der zu entsorgenden Stoffe
Es ist mit folgenden Abfallarten aus dem Rückbau zu rechnen:

| Material / (unbelastet) | Menge / [t] |
| --- | --- |
| Beton | 1.000,00 |
| Mauerwerk | 520,00 |
| Bauschutt / diverses | 140,00 |
| Holz | 100,00 |
| PVC | 0,10 |
| Metall | 25,00 |
| Kunststoff | 0,30 |
| Glas | 4,00 |
| Dachziegel | 20,00 |
| Fehlbodenschüttung | 25,00 |
| Gipskarton | 4,00 |
| Holzwolle-Leichtbauplatten | 2,00 |
| Strohputz | 4,00 |
| Bitumenbahn | 1,00 |
| Asphalt | 170,00 |

| Material / (belastet) | Menge / [t] |
| --- | --- |
| asbesthaltige Materialien | 13,00 |
| KMF | 0,50 |
| PAK-haltige Materialien | 5,00 |
| Polystyrol mit HBCD | 0,30 |
| Hg-haltige Materialien | 0,01 |
| PCB-haltige Materialien | 0,01 |

Die Mengenangaben sind Schätzungen. Sie dienen der
Kalkulation und stellen keine garantierten Mengen dar.
Es ist nicht Auzuschließen, dass im Zuge des Rückbaus
weitere Materialien erkennbar werden.

Die tatsächlichen Mengen werden nach den
ausgeschriebenen Positionen abgerechnet.

Die anfallenden Stoffe sind entsprechend ihrer
Beschaffenheit und Schadstoffbelastung getrennt zu
erfassen, zwischenzulagern, zu transportieren und einer
ordnungsgemäßen Verwertung oder Beseitigung zuzuführen.

0.2.15 Art, Anzahl, Masse der vom Auftraggeber zur Verfügung gestellten Stoffe und Bauteile
- nicht relevant

0.2.16 Lagern, Transport von Stoffen und Bauteilen durch den Auftraggeber
Durch den Auftraggeber werden keine Stoffe oder Bauteile auf der Baustelle gelagert oder transportiert.

0.2.17 Leistungen für andere Unternehmer
Der AN hat dem AG und Dritten, die vom AG mit der Durchführung von Begleitarbeiten zur Sanierung betraut sind, die Mitbenutzung seiner Zu- und Abfahrtswege sowie der Schwarz-Weiß-Anlage und anderer allgemeiner Baustelleneinrichtungen zu gestatten.
Der Auftragnehmer hat die erforderliche Koordination und Abstimmung mit den auf der Baustelle tätigen Beteiligten, insbesondere der ökologischen Baubegleitung sowie Vertretern des Auftraggebers, sicherzustellen.

## Baubeschreibung
1. Allgemeine Beschreibung der Leistung
Geplant ist die Baufeldfreimachung einer Liegenschaft der Bundesanstalt für Immobilienaufgaben (BImA) mit der Flurnummer 49. Die Adresse lautet Banzenweiler 24 in 91555 Feuchtwangen-Banzenweiler. Die Liegenschaft wurde zuletzt vom THW Feuchtwangen genutzt und beinhaltet ein Hauptgebäude, zwei Fahrzeughallen, einen einsturzgefährdeten Übungsturm, ein Gartenhäuschen aus Holz, einen Brunnenschacht, einen Heizöl-Erdtank und einen Leichtflüssigkeitsabscheider.

Die hier ausgeschriebenen Leistungen umfassen die vollständige Entrümpelung, Schadstoffsanierung, Entkernung und den vollständigen oberirdischen und unterirdischen Rückbau aller auf der Liegenschaft befindlichen Bauwerke inklusive Demontage technischer Anlagen. Dies beinhaltet auch den Rückbau aller befestigten Flächen, Leitungen, Schächte, Installationen und Fundamente auf der Liegenschaft.
Zudem soll ein Teil der vorhandenen Bäume und Hecken gerodet werden (siehe Anhang - Vermessungsplan "zu fällende Bäume").
Hinzu kommt die Sortierung, Verladung, der Transport und die fachgerechte Verwetung/Entsorgung aller bei den o. g. Maßnahmen anfallenden Materialien.
Alle separat ausgeschriebenen Materialien sind gemäß der jeweiligen Positionen getrennt auszubauen. Sämtliche anfallende Materialien sind sortenrein zu trennen. Hier ist mindestens die Trennung in Bauschutt, Bodenaushub, Beton, Altholz, KMF, Asbest, Metall, Kunststoff, Glas, Gips, Bitumen, Holzwolle-Leichtbauplatten/Strohputz und Asphalt vorzunehmen. Sollten sich beim Rückbau Verdachtsmomente auf weitere Kontaminationen ergeben, ist der AG zu informieren und das entsprechende Material zu separieren.

2. Lage und Umfang der Arbeiten

Im Folgenden wird der Aufbau der relevanten Bauwerke auf der Liegenschaft erläutert (siehe Anhänge Raumbücher, Massenschätzung).

| Gebäude | HG | Kfz-Halle N | Kfz-Halle S | Turm |
| --- | --- | --- | --- | --- |
| BGF KG [m²] | 339,37 | - | - | - |
| Höhe KG [m] | 3,30 | - | - | - |
| BGF EG [m²] | 394,69 | 151,67 | 141,50 | 14,19 |
| Höhe EG [m] | 3,30 | 5,72 | 4,00 | 2,50 |
| BGF 1.OG [m²] | 227,02 | - | 135,80 | 14,19 |
| Höhe 1.OG [m] | 4,90 | - | 4,00 | 2,50 |
| BGF 2.OG [m²] | - | - | - | 14,19 |
| Höhe 2.OG [m] | - | - | - | 2,50 |
| BGF 3.OG [m²] | - | - | - | 14,19 |
| Höhe 3.OG [m] | - | - | - | 2,50 |

Hauptgebäude:
Das Hauptgebäude besteht aus einem Ostbau mit Satteldach (EG, OG mit Spitzboden), einem Westbau mit Satteldach (EG, OG mit Spitzboden) und einem Zentralbau mit Flachdach (EG), welcher den Ost- und den Westbau verbindet. Das gesamte Bauwerk ist unterkellert (KG).

Wandaufbau:
Die Wände des gesamten Gebäudes sind in Massivbauweise errichtet und bestehen aus größtenteils verputztem Ziegelmauerwerk mit weißem Anstrich. In sanitären Innenbereichen und im Bereich des Heizungskellers sind die Wände zudem gefliest. Die Fassade ist verputzt und gestrichen. Die westliche Fassade des Westbaus ist mit asbesthaltigen Schindeln bedeckt.

Boden- und Deckenaufbau:
Der Boden des KG besteht aus Beton und Estrich auf einer Bruchsteinlage und ist teilweise gefliest oder mit PVC belegt.
Der Boden des EG besteht ebenfalls aus Beton und Estrich und ist vorrangig im Bereich des Zentralbaus und den Sanitärräumen gefliest. Hinzu kommen Parkettböden und Holzkonstruktionen mit Sandschüttung im West- und im Ostbau sowie vereinzelt PVC-Beläge.
Die Decke im EG und der Boden des Spitzbodens im Ostbau bestehen aus Strohputz, Trennpappe, KMF und einer Holzkonstruktion mit Fehlbodenschüttung. Der Boden des Spitzbodens im Westbau besteht aus einer Holzkonstruktion mit Gipskarton und Styropor. Im Bereich des Zentralbaus besteht die Decke des EG aus Beton und ist mit Gipskarton und Styropor abgehängt.

Dachaufbau:
Das Flachdach besteht aus zwei Bitumenbahn-Schichten mit zwischenliegender Styropor-Schicht auf Beton.
Die Satteldächer bestehen aus einer Holzbalkenkonstruktion mit Biberschwanzziegel-Deckung. Zudem ist das Dach des Ostbaus innseitig mit Holzwolle-Leichtbauplatten im OG und Styropor sowie Gipskarton im Spitzboden ausgekleidet. Im OG des Westbaus ist es ebenfalls mit Holzwolle-Leichtbauplatten ausgekleidet.

Das Gebäude enthält des Weiteren:
- 38 Holztüren
- 4 Brandschutztüren
- 1 Heizkessel
- 19 Heizkörper
- 11 Schränke und eine Theke (Holz)
- 70 Metallspinde
- 25 Leuchtstoffröhren
- Elektroinstallationen

Fahrzeughalle Nord:
Die nördliche Fahrzeughalle besteht aus einem Raum. Der Boden, die Wände, der Giebel und das Dach sind aus Beton konstruiert. Das Dach ist mit Wellasbest verkleidet. Der Boden enthält eine mit Holz abgedeckte Montagegrube.

Das Gebäude enthält des Weiteren:
- 2 Rolltore
- 1 Metalltür
- 4 Glasbausteinfenster
- 4 Fenster mit Metallrahmen
- 5 Leuchtstoffröhren

Fahrzeughalle Süd:
Die südliche Fahrzeughalle besteht aus einem Betonboden mit Fugendichtungsmassen und Ziegelmauerwerk mit Putz und Anstrich sowie Stahlträgern. Die Decke ist aus Gipskarton, OSB-Platten und Holzbalken konstruiert. Das Satteldach besteht aus einer Holzbalkenkonstruktion und ist mit Biberschwanzziegeln abgedeckt.

Das Gebäude enthält des Weiteren:
- 1 Holztür
- 4 Hallentore
- 5 Glasbausteinfenster
- 11 Leuchtstoffröhren

Übungsturm:
Der Turm besteht aus einer Stahlträgerkonstruktion auf einem 4-Punkt-Fundament. Diese ist dreiseitig mit Wellasbest und einseitig mit Holz verkleidet. Die drei Obergeschosse enthalten Holzböden. Das Dach besteht aus Wellasbest.

3. Arbeitsablauf
Folgende Arbeiten sind im Zuge der Baumaßnahme durchzuführen:
- Trennen/Rückbau der Leitungen Wasser, Strom, Heizöl, Kommunikation
- Ausräumen der Gebäude (vg. leere Holzschränke und Metallspinde)
- Schadstoffsanierung und Entkernung
- Rückbau (oberirdisch/unterirdisch)
- Brechen des Bauschutts
- Verwertung und Entsorgung der Abbruchmaterialien

3.1 Vorarbeiten:
- Baustelleneinrichtung inkl. Verkehrssicherungsmaßnahmen (Bauzaun)
- Errichtung Bereitstellungslager
- Sicherungsmaßnahmen/Schutzmaßnahmen/Erhaltungsmaßnahmen

3.2 Entrümpelung und Entkernung
Vor dem Gebäuderückbau müssen die Gebäude vollständig entrümpelt und entkernt sein, sodass nur noch die mineralische Bausubstanz in Form von Decken und aufsteigenden, tragenden Wänden vorhanden ist.

In der Entkernungspauschale sind der Ausbau aller nicht schadstoffhaltigen Materialien bis auf die feste mineralische Bausubstanz, die Bereitstellung der anfallenden Materialien in geeigneten Behältnissen (Container, BigBags, etc.) sowie der Transport zur Bereitstellungsfläche einzukalkulieren. Die Entsorgung und der Abtransport der ausgebauten Materialien werden über getrennte Entsorgungspositionen (siehe Titel Entsorgung) nach Vorlage entsprechender Nachweise (Wiegescheine, Übernahmescheine, etc.) und nach tatsächlicher Masse vergütet. Der Ausbau sämtlicher, nicht schadstoffbelasteter Materialien muss, sofern keine weiteren Positionen für einzelne Entkernungsleistungen genannt sind, in die Entkernungspauschale des Gebäudes einkalkuliert werden.

Nach erfolgter vollständiger Entkernung der Gebäude erfolgt eine Abnahme. Die Rückbauarbeiten dürfen ohne Abnahme der Entkernung nicht begonnen werden. Die Entkernung in Handarbeit bzw. mit von Hand geführten Geräten und der dadurch entstehende Mehraufwand sind einzukalkulieren.

3.3 Schadstoffsanierung
Vor dem Rückbau der Gebäudesubstanz ist diese in Bezug auf Gebäudeschadstoffe zu sanieren.

3.4 Rückbau
Für den Einsatz beim Abbruch sind ausschließlich Baugeräte mit einer für den Rückbau notwendigen Schutzeinrichtung (Abbruch-Käfig) zulässig. Die gerätetechnische Ausstattung muss den geltenden Richtlinien und gesetzlichen Bestimmungen entsprechen. Die geforderten Abstände, gemäß UVV min. 0,5 x Abbruchhöhe, sind einzuhalten und entsprechend dimensionierte Geräte sind einzukalkulieren. Dem Schütten von Arbeitsplattformen wird nicht zugestimmt.
Vor Aufnahme der Arbeiten hat der AG schriftlich zu bestätigen, dass alle zum Einsatz gelangenden elektrischen Anlagen, Gerätschaften und Betriebsmittel den Bestimmungen der UVV gemäß BGV "Elektrische Anlagen und Betriebsmittel" beschaffen sind. Die Bestätigungen von TÜV oder vgl. sind vorzulegen.

4. Nachweise und Abrechnungsgrundlagen
Die nachfolgend aufgeführten Unterlagen sind dem AG und dessen Bauüberwachung bzw. begleitenden Gutachter zur Rechnungsprüfung zur Verfügung zu stellen.

4.1 Bautagesberichte
Der AN hat Bautagesberichte zu führen und dem AG wöchentlich zu übergeben. Sie müssen alle Angaben enthalten, die für die Ausführung und Abrechnung des Auftrags von Bedeutung sein können, insbesondere:
- Datum, Angaben zu Temperatur und Niederschlägen
- Anzahl und Qualifikation der auf der Baustelle beschäftigten Arbeitskräfte
- Art und Anzahl der eingesetzten Großgeräte sowie deren Zu- und Abgang
- Anlieferungen/Abtransporte von Baumaterialien
- Art, Umfang und Ort der Hauptarbeiten mit den wesentlichen Angaben über den Baufortschritt
- Behinderungen und Unterbrechungen der Arbeiten
- Einstellung der Arbeiten inkl. Benennung der Gründe
- Unfälle, sonstige wichtige Vorkommnisse

4.2 Aufmaße
Alle Aufmaße sind nachvollziehbar und dem Arbeitsfortschritt entsprechend zu erstellen. Jede Position ist mit einem eigenen Aufmaßblatt aufzumessen.

## Anlagen
Folgende Anlagen sind beigefügt:

1. Lageplan
2. Gebäudepläne
3. Bericht orientierende Gebäudeschadstoffuntersuchung
4. Kurzbericht ergänzende Gebäudeschadstoffuntersuchung
5. Raumbücher
6. Detailpläne "kontaminierte Materialien"
7. Spartenpläne
8. Vermessungsplan "zu fällende Bäume"
9. ArSi-Plan
10. Landschaftspflegerischer Begleitplan
11. Kurzbeitrag zur speziellen artenschutzrechtlichen Prüfung
12. Gefährdungsabschätzung Kampfmittel

## Technische Vertragsbestandteile
Technische Vertragsbestandteile

1. Vertragsgrundlagen
Für die Vergabe und Durchführung der ausgeschriebenen Leistungen gelten die Bestimmungen der Vergabe- und Vertragsordnung für Bauleistungen, Teil B (VOB/B) in der jeweils gültigen Fassung als verbindliche Vertragsgrundlage. Der Auftragnehmer erkennt mit Abgabe seines Angebots die Geltung der VOB/B ausdrücklich an.
Weiterhin sind insbesondere zu beachten:

DIN 18299  Allgemeine Regelungen für Bauarbeiten jeder Art
DIN 18300  Erdarbeiten
DIN 18917  Vegetationstechnik im Landschaftsbau
DIN 18448: Arbeiten an schadstoffbelasteten baulichen und technischen Anlagen
DIN 18459: Abbruch- und Rückbauarbeiten

Die Aufstellung erhebt nicht den Anspruch der Vollständigkeit, weitere Ergänzungen sind in den entsprechenden Vorbemerkungen zu den einzelnen
Titeln bzw. in den LV-Positionen enthalten.

2. Ergänzende Regelwerke
Neben der VOB/B gelten die einschlägigen technischen Regelwerke der VOB/C, insbesondere die für Rückbau, Abbruch und Entkernungsarbeiten einschlägigen ATV-DIN-Normen (z. B. DIN 18459), soweit sie im Leistungsverzeichnis genannt oder für die jeweilige Leistung fachlich erforderlich sind.

Die Entsorgungsverantwortung für alle bei der Maßnahme anfallenden Bau- und Abbruchabfälle verbleibt bis zur endgültigen Entsorgung beim Auftraggeber/Bauherrn. Eine Eigentumsübertragung der Abfälle ist grundsätzlich nicht möglich; lediglich Teilaufgaben können beauftragten Unternehmen übertragen werden.
Der Auftragnehmer erlangt jedoch die tatsächliche Sachherrschaft über Abfälle, wenn er mit Transport oder Entsorgung beauftragt ist und wird damit ebenfalls Abfallbesitzer im Sinne des KrWG.

3. Pflichten bei Rückbau und Abfalltrennung
Der Auftragnehmer ist verpflichtet, alle Arbeiten gemäß den Anforderungen des Kreislaufwirtschaftsgesetzes und der relevanten Verordnungen durchzuführen. Dazu gehören u. a.:

die getrennte Erfassung der anfallenden Bau- und Abbruchabfälle (Pflicht zur Trennung gemäß KrWG/GewAbfV), die Vorbehandlung oder Sortierung unvermeidbarer Abfallgemische, das Führen aller vorgeschriebenen Nachweis- und Begleitdokumente, auch bei gefährlichen Abfällen, die ordnungsgemäße Bereitstellung, Kennzeichnung und Sicherung der Abfallbehälter.

4. Rangfolge der Vertragsbestandteile
Für die Vertragsbeziehung gelten folgende Unterlagen in nachstehender Reihenfolge:

Schriftlicher Vertrag bzw. Auftragsschreiben Besondere Vertragsbedingungen (BVB) Allgemeine Vertragsbedingungen nach VOB/B Technische Vertragsbedingungen (VOB/C, ATV, DIN-Normen, besondere technische Vorgaben zum Rückbau und zur Entsorgung) Leistungsverzeichnis, Planunterlagen, Abbruch- und Entsorgungskonzept und sonstige Ausführungsunterlagen.

5. Verbindlichkeit und Auslegung
Abweichungen von der VOB/B oder den technischen Vertragsbedingungen bedürfen der ausdrücklichen schriftlichen Zustimmung des Auftraggebers. Mündliche Nebenabreden haben keine Gültigkeit.

6. Einbindung in die Angebotsabgabe
Mit Einreichung des Angebots bestätigt der Auftragnehmer, dass ihm die VOB/B und - soweit relevant - die VOB/C bekannt sind und er diese vollständig anerkennt. Die Nichtbeachtung der in der VOB/B geregelten Pflichten kann zur Ablehnung des Angebots oder zur Kündigung des Vertrages führen.

Freistellungsbescheinigung gem. § 48 b EStG
Eine Freistellungsbescheinigung zum Steuerabzug bei Bauleistungen gemäß § 48 b Abs. 1 Satz 1 des Einkommensteuergesetzes (EStG) ist vom AN unaufgefordert an den AG zu übergeben.

## THW Feuchtwangen
Datum: 02.10.2026
EP-Anteile: Material; Lohn; Sonstiges

### Titel 1 Baustelleneinrichtung & vorbereitende Arbeiten

#### Bereich 1.1 Baustelleneinrichtung

*Hinweis: Vorbemerkungen Baustelleneinrichtung*
Verkehr und Transportwege
Der Auftragnehmer darf für den Transport und die Lagerung von Materialien und Geräten nur die dafür freigegebenen Straßen und Plätze benutzen und hat sie bei Verschmutzung umgehend mit einer Kehrmaschine zu säubern. Dies hat, falls erforderlich, mehrmals am Tag zu erfolgen. Die Baustelle, sowie Lager- und Arbeitsplätze sind in einem ordentlichen Zustand zu halten und am Ende der Arbeitsschicht aufzuräumen. Für die Sicherheit und Bewachung von Geräten und Materialien hat der Auftragnehmer zu sorgen.

Baustelleneinrichtung
Die Baustelleneinrichtung umfasst Büro-, Aufenthalts-, und Werkzeugcontainer sowie ausreichende Sanitäranlagen, alle Geräte und Behelfe, die zur ordnungsgemäßen Ausführung der ausgeschriebenen Leistungen erforderlich sind sowie alle weiteren Hilfsmittel und notwendigen Sicherheits- und Arbeitsgerüste, Hubarbeitsbühnen, Hubsteiger, Fahrgerüste, Unterstützungen usw.

Das Herstellen von Strom-Zuleitungen zu den Einsatzstellen des AN und dessen Subunternehmern sowie Schutz gegen Beschädigung ist in die Baustelleneinrichtung einzukalkulieren.

Abwasser der BE kann in die Kanalisation abgeleitet werden.

Erwirken aller Erlaubnisse, Herstellen und Wiederentfernen der Anschlüsse sowie alle Einleitekosten sind einzurechnen, so auch ggfs. regelmäßiges Entleeren und Reinigen der Fäkaltanks oder Chemietoiletten. Für die Entsorgung des normalen Baustellenbetriebes wie Toilettenanlagen, Abwässer und Flüssigkeiten, Müll etc. sind die entsprechenden behördlichen Genehmigungen einzuholen und deren Auflagen zu befolgen.

Nach Abschluss der Arbeiten ist der Ausgangszustand auf allen vom AN genutzten Zu- und Abfahrtswegen, Anschlüssen, Lager- und Freiflächen wiederherzustellen.

Der AN hat dem AG und Dritten, die vom AG mit der Durchführung von Begleitarbeiten zur Sanierung betraut sind, die Mitbenutzung seiner Zu- und Abfahrtswege sowie der Schwarz-Weiß-Anlage und anderer allgemeiner Einrichtungen zu gestatten.

Mit der Übergabe des Baufeldes gemäß beiliegendem Lageplan übernimmt der AN die Unterhaltspflicht von Wegen und sonstigen Flächen, soweit zur Abwicklung der Baumaßnahmen notwendig.
Aufstellen, Vorhalten und Betreiben aller erforderlichen Einrichtungen zur Sicherung und Kennzeichnung der Baustelle sowie Regelung und Aufrechterhaltung des Verkehrs für Anlieger- und Baustellenverkehr.

*Hinweis: Vorbemerkungen Baustromversorgung*
In die Einheitspreise der Verteiler sind Sicherungen, die erforderlichen Leitungen, deren provisorische Verlegung sowie die Erstellung der Fehlerstromschutzerde
entsprechend den baulichen Gegebenheiten und Demontage im Zuge der Baufertigstellung einzukalkulieren.

*Hinweis: Vorbemerkungen Bauwasserversorgung*
Zur Einrichtung des Bauwasseranschlusses müssen die Wasserleitungen an der Grundstücksgrenze freigegraben werden. Dies ist Teil der Leistungen des AN. Der öffentliche Versorger legt in diesem Zuge die Wasserleitungen still. Die Stillegung ist nicht Teil der Leistungen des AN. Der öffentliche Versorger ist bis spätestens eine Woche vor Beginn der Arbeiten durch den AN zu informieren.

**1.1.1 Baustelleneinrichtung**
*** Pauschalposition
Die Baustelle ist so einzurichten, dass ein reibungsloser Ablauf aller angefragten Leistungen gewährleistet ist. Die Pauschale umfasst die Vergütung der Baustelleneinrichtung einschließlich aller Geräte, Maschinen, Gerüste, Hebeeinrichtungen, Werkzeuge und sonstiger Betriebsmittel. Die Baustelleneinrichtung ist auf die Baustelle zu liefern, vorzuhalten, zu räumen und, soweit der Geräteeinsatz nicht gesondert vergütet wird, betriebsfertig aufzustellen, einschließlich der dafür notwendigen Arbeiten.

Folgendes ist als Baustelleneinrichtung vorzusehen:
- Einholen aller nötigen Genehmigungen zur Baustelleneinrichtung
- Stellen von Bauzäunen zur allgemeinen Verkehrssicherung und Sicherung der BE und Bereitstellungsflächen
- Herrichten der Lagerplätze und deren Zu- und Abfahrtswege
- Sicherheitsgeländer, Abschrankungen, Abdeckungen etc. gemäß der Unfallverhütungsvorschriften (UVV) im gesamten Baustellenbereich
- Auf die Einhaltung, laufende Überwachung und auf die Vorhaltung der zur Einhaltung der UVV notwendigen Gerätschaften und Materialien wird besonders hingewiesen
- Anbringen von Verbots- und Gebotszeichen an der Baustelle (gesamte Baustellensicherung)

Weiterhin beinhaltet die Pauschale:
- den An- und Abtransport, das Vor- und Unterhalten und das Aufstellen von Aufenthalts- und Sanitärcontainern
- Container mit Wasch- und Duschräumen, WCs, Werkstätten und Lagerschuppen und Aufenthaltsräumen, etc.
- Anbringen von Abzweigungen und Zähleinrichtungen, Baustromverteiler, etc. an den Übergabepunkten in Abstimmung mit Netzbetreiber); können keine Leitungen (Strom) zu den Rückbaubereichen gelegt werden ist die notwendige Stromversorgung über Aggregate zu sichern, dies ist ebenfalls einzukalkulieren.
- sämtliches Brauchwasser inkl. Sicherstellung von Beheizung und Frostsicherheit
- Kosten für Vorhalten, Unterhalten und Betreiben von Geräten, Anlagen und Einrichtungen einschließlich Mieten, Pacht und Gebühren
- Räumen der gesamten Baustelle inkl. der oben beschriebenen kompletten Baustelleneinrichtung.
Menge: 1,000 psch

**1.1.2 Baustelleneinrichtung vorhalten**
Baustelleneinrichtung für sämtliche, in der Leistungsbeschreibung aufgeführten Leistungen über die Dauer der Maßnahme vorhalten.
Menge: 22,000 Wo

**1.1.3 Baustromanschluss**
*** Pauschalposition
Baustromanschluss herstellen, vorhalten, betreiben und nach Beendigung zurückbauen,
inkl. aller Nebenleistungen (Zähler, Verteiler, Absicherung).

Verteilerschrank, Nenngröße 22 kW
Schutzart IP 43, mit Rohruntergestell,
bestückt mit:
- 1 Zählerplatz
- 1 Eingangssicherung 3 x NH00/50 A
- 1 FI-Schalter 40/0,03 A für Drehstromsteckdosen
- 1 FI-Schalter 25/0,03 A für Wechselstromsteckdosen
- 2 Drehstromsteckdosen CEE 32 A
- 2 Drehstromsteckdosen CEE 16 A
- 6 Schukosteckdosen 16 A
Sicherungen nach aktuellen VDI-Richtlinien.
Menge: 1,000 psch

**1.1.4 Bauwasseranschluss**
*** Pauschalposition
Herstellung und Bereitstellung eines Bauwasseranschlusses für die Dauer der Bauausführung.

Leistungsumfang:

Herstellung eines funktionsfähigen Bauwasseranschlusses inkl. nötiger Erdarbeiten in Abstimmung mit öffentlichen Versorger. Lieferung, Montage und Inbetriebnahme aller erforderlichen Komponenten, einschließlich:

Standrohr bzw. Bauwasserzähler gemäß Vorgaben des Versorgers

Absperrarmaturen, Rückflussverhinderer, Schlauchanschlüsse

Druckminderer, sofern erforderlich

winterfeste Ausführung von Bauwasserleitungen und -anschlüssen

frostsichere Installation und Sicherung gegen unbefugte Nutzung

Verlegung der notwendigen frostsicheren Leitungen auf dem Baufeld

Herstellung eines ordnungsgemäßen und frostsicheren Anschlusses an die Baustelleneinrichtung (z. B. Baucontainer, Sanitärcontainer, Betonmischer, Bewässerung).

Regelmäßige Kontrolle der Anlage auf Dichtheit, Funktion und Frostsicherheit.

Wartung, Reparatur und ggf. Austausch defekter Komponenten während der gesamten Bauzeit.

Abbau und ordnungsgemäße Rückgabe des Standrohres/Bauwasserzählers nach Abschluss der Bauarbeiten.

Dokumentation der Wasserzählerstände bei Übergabe, Zwischenablesungen und Rückgabe.
Menge: 1,000 psch

**1.1.5 Bauzaun H 2 m aufstellen, räumen**
STLB-Bau 2019-04 000
Bauzaun, auf unbefestigtem Untergrund, Zaunoberkante über Oberfläche Gelände 2 m, aufstellen und räumen.
Menge: 300,000 m

**1.1.6 Bauzaun H 2 m vorhalten**
Bauzaun (der Pos zuvor), Zaunoberkante über Oberfläche Gelände 2 m, vorhalten.
Menge: 6600,000 mWo

**1.1.7 Bauzaun H 2 m umsetzen**
Vorhandener Bauzaun umsetzen nach Angaben des AG.

Mobiler Bauzaun aus Fertigelementen bestehend aus
verzinkten Rohrrahmen mit Metallgitterausfachung und
erforderlichen Betonfüßen bzw. Stahlfußplatten

In dieser Position ist der Abbau und Wiederaufbau
des Bauzauns mit Zwischenlagerung innerhalb des
Baufeldes mit in den Einheitspreis einzurechnen.
Menge: 300,000 m

**1.1.8 Vorhalten und Betrieb von Kehrmaschinen**
*** Pauschalposition
Vorhalten und Betrieb von Kehrmaschinen zur Sauberhaltung der Straße und Wege. Die Reinigung ist nach Bedarf, jedoch mindestens wöchentlich durchzuführen.
Menge: 1,000 psch

#### Bereich 1.2 Arbeitsschutz

*Hinweis: Vorbemerkungen Arbeitsschutz*
Folgende Schadstoffe wurden in den Gebäuden detektiert:
- Asbest
- Alte Mineralwolle (KMF)
- PAK inkl. B(a)P
- PCB
- Quecksilber (Leuchtstoffröhren)
- HBCD

Die abbruchvorbereitende Schadstoffsanierung muss alle arbeits- und emissionsschutzbezogenen Vorschriften gemäß TRGS 519, TRGS 521, TRGS 524, der PCB-Richtlinie und des A+S-Plans einhalten. Ferner sind alle Anordnungen der zuständigen Fachbehörden, Gewerbeaufsichtsamt sowie Berufsgenossenschaft zu berücksichtigen. Durch die beschriebenen Vorgaben zum Gefährdungspotential bzw. zu den vorhandenen Schadstoffen ist der AN nicht von seiner Ermittlungspflicht nach § 16 der Gefahrstoffverordnung entbunden und muss die Arbeitsschutzmaßnahmen auch an neue Erkenntnisse anpassen. Personen, die für den Einsatz im Schwarzbereich vorgesehen sind, sind vor Aufnahme dieser Tätigkeit namentlich zu benennen. Entsprechend dem bekannten Schadstoffinventar sind tätigkeitsbezogene Betriebsanweisungen inkl. Gefährdungsabschätzungen für die Arbeiten in kontaminierten Bereichen durch den AN zu erstellen.
Diese Betriebsanweisungen sind auf der Baustelle vorzuhalten und das einzusetzende Personal ist entsprechend zu unterweisen. Diese Unterweisung ist bei Aufnahme von Arbeiten durch neues Personal bzw. in regelmäßigen Abständen zu wiederholen. Das eingesetzte Personal hat die Unterweisung schriftlich zu bestätigen. Diese Bestätigungen sind auf der Baustelle vorzuhalten und auf Aufforderung der BÜ AG, dem Gewerbeaufsichtsamt oder der Berufsgenossenschaft jederzeit vorzulegen. Die Einhaltung der konzipierten Arbeitsschutzanweisungen ist durch den AN zu gewährleisten. Personen ohne gültige Tauglichkeitsbescheinigung dürfen für Arbeiten im Schwarz-Bereich nicht eingesetzt werden. Neben den baustellenüblichen Arbeitsschutzmaßnahmen gemäß der geltenden gesetzlichen und berufsgenossenschaftlichen Regeln sind folgende tätigkeits- bzw. kontaminationsbezogene Arbeitsschutzmaßnahmen zu berücksichtigen bzw. vorzuhalten und bei Bedarf zu benutzen:
- Arbeitsbereichsbezogene Schwarz-Weiß-Zonierung für Asbest-, KMF-, und PCB-Arbeiten gemäß TRGS 519, 521, 524, PCB-Richtlinie und A+S-Plan. Hierbei sind alle notwendigen Schleusen einzurichten und zu betreiben und dies in einem Schleusenbuch zu dokumentieren.
- Erweiterte Arbeitschutzausrüstung (Schutzhelme, Schutzhandschuhe und Sicherheitsschuhe, staubdichte Einwegschutzanzüge mit Kapuze, einschl. geeigneter Atemschutz abhängig vom Schadstoff).
Das Tragen der oben beschriebenen Arbeitsschutzausrüstung ist in allen einschlägigen Positionen mit einzukalkulieren. Der beschriebene normale bzw. obligatorische Arbeitsschutz im Schwarzbereich ist grundsätzlich vorzusehen und darf nur nach erfolgter Freigabe durch die BÜ AG abgelegt werden. Grundsätzlich sind Sicherungsmaßnahmen (technisch und organisatorisch) dem persönlichen Arbeitsschutz vorzuziehen. Der Auftraggeber hat für Besucher, Rettungskräfte, Vertreter des AG bzw. BÜ AG eine ausreichende Anzahl an Schutzausrüstung (Schutzhelme, Schutzanzug, Masken) vorzuhalten und ggf. nach Gebrauch ordnungsgemäß zu entsorgen.
Alleinarbeit ist im Schwarzbereich verboten, ebenso gilt absolutes Ess-, Trink-, Schnupf- und Rauchverbot.

Anforderungen an Geräte und Fahrzeuge
Für den Abbruch-Einsatz sind ausschließlich Baugeräte mit einer für den Rückbau notwendige Schutzeinrichtungen (Abbruch-Käfig) zulässig. Die gerätetechnische Ausstattung muss den geltenden Richtlinien und gesetzlichen Regelungen entsprechen.
Die geforderten Abstände, gemäß UVV mind. halbe Abbruchhöhe, sind einzuhalten, entsprechend dimensionierte Geräte sind einzukalkulieren. Dem Schütten von Arbeitsplattformen wird nicht zugestimmt.
Vor Aufnahme der Arbeiten hat der AG schriftlich zu bestätigen, dass alle zum Einsatz gelangenden elektrischen Anlagen, Gerätschaften und Betriebsmittel den Bestimmungen der Unfallverhütungsvorschrift gemäß BGV "Elektrische Anlagen und Betriebsmittel" beschaffen sind. Die Bestätigungen vom TÜV oder vgl. sind vorzulegen.

Arbeitsmedizinische Vorsorgeuntersuchungen
Das für die Demontage der schadstoffbelasteten Bauteile eingesetzte Personal muss folgende arbeitsmedizinische Vorsorgeuntersuchungen nachweisen:
- G1.2
- G1.3
- G26.2
- G4
- G40

Abnahme
Nach erfolgter Schadstoffsanierung werden die einzelnen Schwarzbereiche und Sanierungen durch die Bauleitung abgenommen (Sichtprüfung und Freimessungen).

*Hinweis: Asbesthaltige Bauteile*
In den Gebäuden sind verschiedene asbesthaltige Produkte vorhanden. Diese Produkte (fest und schwach gebunden) müssen insbesondere gemäß den Vorgaben der TRGS 519 ausgebaut und behandelt werden.
Gemäß der Gefahrstoffverordnung GefStoffV sind, nach Anhang II Nummer 1, sämtliche Arbeiten an asbesthaltigen Teilen verboten. Eine Ausnahme stellen Abbruch-, Sanierungs- und Instandsetzungsarbeiten dar.
Die mit dem Ausbau beauftragte Fachfirma muss eine Zulassung zu Abbruch- und Sanierungsarbeiten an schwach gebundenen Asbestprodukten entsprechend § 1 Abs. 3 in Verbindung mit dem Anhang I Nr. 2.4.2 Abs. 3 und 4 der Gefahrstoffverordnung (GefStoffV) aufweisen.
Der Umfang der notwendigen Sachkunde für Abbruch-, Sanierungs- und Instandhaltungsarbeiten (ASI-Arbeiten) an allen asbesthaltigen Gefahrstoffen einschließlich Asbestzementprodukten richtet sich nach Nr. 2.7 Anlage 3 der TRGS 519.
Für die Arbeiten an Asbestprodukten muss durch die Fachfirma gemäß TRGS 519, Anlagen 1.3 bis 1.5, eine "Objektbezogene Anzeige zu Tätigkeiten mit asbesthaltigen Gefahrstoffen" inkl. Gefährdungsbeurteilung, Arbeitsplan und Betriebsanweisung erstellt werden. Der sachkundige Verantwortliche gemäß TRGS 519 ist in der Anzeige zu benennen, der Sachkundenachweis ist beizulegen. Die Anzeige ist mindestens 7 Tage vor Arbeitsbeginn bei der zuständigen Behörde einzureichen.
Das eingesetzte Personal muss bei den ASI-Arbeiten eine entsprechende persönliche Schutzausrüstung (PSA) zur Verfügung gestellt bekommen und diese einsetzen. Die PSA richtet sich nach dem zu erwartenden Faserfreisetzungspotential. Sämtliche Schutzmaßnahmen (Schwarzbereich, Schleusen, etc.) und die eingesetzten Geräte müssen die Bestimmungen der TRGS 519 erfüllen.
Asbesthaltige Abfälle müssen in geeignete, fest verschließbare und staubdichte Behältnisse mit entsprechender Kennzeichnung verpackt werden und unter Verwendung der Abfallschlüsselnummer 17 06 05* (asbesthaltiger Baustoff) einer Beseitigung zugeführt werden.
Nach dem Abschluss der Arbeiten müssen die Arbeitsbereiche fachgerecht gereinigt/dekontaminiert werden. Die für die Arbeitsbereiche festgelegten Schutzmaßnahmen dürfen erst aufgehoben werden, wenn die Arbeiten mit Asbest einschließlich der Reinigung abgeschlossen und durch die Bauüberwachung abgenommen sind. Die Abnahme der Schwarzbereiche erfolgt durch die Bauleitung über visuelle Abnahmen und zusätzlich über Raumluftmessungen.
Für die fachgerechte Ausführung der Arbeiten müssen in die nachfolgenden Positionen alle notwendigen Leistungen einkalkuliert werden, um die Sanierung gemäß der TRGS 519 durchführen zu können. Zudem sind die Vorgaben der ArSi-Pläne einzuhalten und in die einzelnen Positionen einzukalkulieren.

*Hinweis: KMF-haltige Bauteile*
Die in den Gebäuden beschriebenen KMF-Produkte sind auf Grund ihres Alters (Einbau vor 2000) als "alte Mineralwollen" zu bezeichnen. Alte Mineralwollen sind als biopersistente, künstliche Mineralfasern gemäß Gefahrstoffverordnung Anhang II Nr. 5 einzustufen. Nach TRGS 905 "Verzeichnis krebserzeugender, erbgutverändernder oder fortpflanzungsgefährdende Stoffe" sind die aus alter Mineralwolle freigesetzten Faserstäube als krebserzeugend zu bewerten. Für alte Mineralwollen gilt seit Juni 2000 das Herstellungs- und Verwendungsverbot nach Anhang II Nr. 5 der Gefahrstoffverordnung. Beim Ausbau bzw. der Handhabung dieser "alten Mineralwollen" sind daher insbesondere die Vorgaben der TRGS 521 zu befolgen.
Die TRGS 521 gilt zum Schutz der Beschäftigten und anderer Personen bei Abbruch, Sanierungs- und Instandhaltungsarbeiten mit alter Mineralwolle, bei denen als krebserzeugend eingestufte Faserstäube freigesetzt werden.
Der Umfang der Schutzmaßnahmen richtet sich nach dem Faserfreisetzungspotential während der Arbeiten und es wird je nach Faserstaubkonzentration zwischen 3 Expositionskategorien unterschieden.
- Expositionskategorie 1 umfasst Arbeiten bei denen die Faserstaubkonzentration unter <50.000 Fasern/m³ liegt.
- In Expositionskategorie 2 liegt die Faserstaubkonzentration zwischen 50.000 und 250.000 Fasern/m³ und
- in Expositionskategorie 3 bei >250.000 Fasern/m³.

In der TRGS 521 werden in Tabelle 1a und 1b bestimmten Arbeiten entsprechende Expositionskategorien zugeordnet. Für nicht in diesen Tabellen enthaltene Arbeiten gelten die Maßnahmen der Expositionskategorie 3. Gemäß TRGS 521 ist das Freisetzen von Faserstäuben grundsätzlich zu verhindern. Werden dennoch Faserstäube freigesetzt so müssen diese über lufttechnische Maßnahmen vollständig erfasst und entsorgt werden. Dies kann beispielsweise über eine gerichtete Luftführung erzielt werden.

Die Mineralwollabfälle müssen in geeignete, staubdichte Behältnisse mit entsprechender Kennzeichnung verpackt werden und unter Verwendung der Abfallschlüsselnummer 17 06 03* (anderes Dämmmaterial, das aus gefährlichen Stoffen besteht oder solche Stoffe enthält) einer Beseitigung zugeführt werden. Für die fachgerechte Ausführung der Arbeiten müssen daher in den nachfolgenden Positionen alle notwendigen Leistungen einkalkuliert werden, um die Sanierung gemäß der TRGS 521 durchführen zu können. Zudem sind die Vorgaben der ArSi-Pläne einzuhalten und in die einzelnen Positionen einzukalkulieren.

**1.2.1 fahrbahre Arbeitsbühne**
*** Pauschalposition
Liefern, Vorhalten, Auf und Abbau fahrbahre Arbeitsbühne DIN EN 1004-1, einschl. Grundeinsatzzeit (4 Wochen), Höhenabstand der Gerüstlagen 2 m, 2 genutzte Gerüstlagen, Höhe der obersten Gerüstlage 4 m, im Gebäude für die Durchführung der Sanierungsarbeiten.
Menge: 1,000 psch

**1.2.2 Gerüst oder Hubsteiger**
*** Pauschalposition
Liefern, Vorhalten, Auf und Abbau Dachfanggerüst oder Hubsteiger, für den Rückbau der Asbestzementplatten auf den Dächern und an der Fassade der rückzubauenden Gebäude, Dachhöhe Fahrzeughalle Nord: First 5,72 m, Traufe 4,00 m
Flachdach-Höhe Übungsturm: 10,00 m
für die Dauer der Sanierungsarbeiten.
Menge: 1,000 psch

**1.2.3 Erstellen Betriebsanweisungen**
*** Pauschalposition
Erstellen von Betriebsanweisungen und eines Alarmplans nach der Mustergliederung bzw. den Vorgaben der TRGS 519 (Asbest), TRGS 521 (KMF), DGUV 101-004 (sonstige Schadstoffe) und TRGS 524.

Anzeige der Arbeiten bei der zuständigen Berufsgenossenschaft und dem zuständigen Gewerbeaufsichtsamt. Durchführung und Dokumentation der Unterweisung mit allen innerhalb der kontaminierten Bereiche eingesetzten Beschäftigten.
Menge: 1,000 psch

**1.2.4 Arbeitsmedizinische Vorsorgeuntersuchung**
*** Pauschalposition
Das für die Demontage der schadstoffbelasteten Bauteile eingesetzte Personal muss folgende arbeitsmedizinische Vorsorgeuntersuchungen nachweisen:
Arbeitsmedizinische Vorsorgeuntersuchungen G1.2, G1.3, G26.2, G4 und G40 für alle zum Rückbau eingesetzten Arbeitnehmer/Subunternehmer im Schwarzbereich.
Menge: 1,000 psch

**1.2.5 Abschottung Sanierungsbereiche**
Abschottung des jeweiligen Sanierungsbereiches, Tragkonstruktion aus Holz, einseitige Bekleidung aus PE-Folie, Umlaufende Anschlüsse an angrenzende Bauteile und Durchdringungen sowie alle Stoßstellen unterdruckfest herstellen, reinigen, entfernen und entsorgen.
Menge: 20,000 St

**1.2.6 Schwarzbereich für Asbest - Sanierung im Außenbereich einrichten**
Einrichten und Räumen Schwarzbereich für Asbestarbeiten im Außenbereich:

Schwarzbereich abgrenzen durch verschraubten Bauzaun.

Zaunausführung:

Bodenabstand 10 cm
Zaunoberkante über Boden 2,00 m
Ausführung als Mobilzaun auf unbefestigtem Untergrund inkl. verschrauben der Felder und windsichere Aufstellung

inkl. Auslegen von Folie unter rückzubauenden asbesthaltigen Bauteilen

Der Zugang für Personen zum Schwarzbereich darf nur über die Schwarz-Weiß-Anlage erfolgen.

Einbau eines verschließbaren Tores als Materialschleuse für den Abtransport von Abfällen und als Notfallzufahrt für Rettungskräfte. Arbeitstägliches Öffnen und Verschließen der Toranlage ist mit einzukalkulieren.
inkl. Beschilderung gem. GefStoffV "Zutritt Verboten" mit Zusatz Asbestfasern und "Rauchen verboten".
Menge: 70,000 m

**1.2.7 1-Kammer-Schleuse als Personen- und Materialschleuse liefern und abtransportieren**
1-Kammer-Schleuse als Personen- und Materialschleuse als stabile Kantholz-/Folienkonstruktion (1,5 m x 2,5 m) liefern, nach Beendigung der Dekontaminationsarbeiten reinigen und abtransportieren.
Fußboden, Decken und Wände müssen leicht zu reinigen sein. Die Grundfläche der Ein-Kammer-Schleuse ist so zu bemessen, dass für mindestens zwei Personen ein gegenseitiges Absaugen der Vollschutzanzüge durchgeührt werden kann.

Die Anzahl richtet sich nach der Zahl der zeitlgeich eingerichteten Sanierungsbereiche.
Menge: 1,000 St

**1.2.8 1-Kammer-Schleuse vorhalten**
*** Pauschalposition
1-Kammer-Schleusen aus Pos. zuvor vorhalten.

Die Anzahl richtet sich nach der Zahl der zeitlgeich eingerichteten Sanierungsbereiche.
Menge: 1,000 psch

**1.2.9 1-Kammer-Schleuse aufbauen, betreiben, umsetzen, reinigen, abbauen**
1-Kammer-Schleusen der vorherigen beiden Positionen aufbauen, betreiben, im Gebäude umsetzen falls erforderlich, reinigen, abbauen.

Umsetzen inkl. reinigen, abbauen, transportieren auf der Baustelle, aufbauen und in Betrieb nehmen.

Die Anzahl richtet sich nach der Zahl der zeitlgeich eingerichteten Sanierungsbereiche.
Menge: 10,000 St

**1.2.10 4-Kammer-Personendekontaminationseinheit liefern und abtransportieren**
Personendekontaminationseinheit als 4-Kammer-Schleuse für Arbeiten nach TRGS 519, DGUV-Regel 101-004 liefern, nach Beendigung der Dekontaminationsarbeiten reinigen und abtransportieren.

Aufstellung im Innenbereich, Untergrundfläche befestigt/ versiegelt, als Ständerwerk, bekleidet mit Platten, Oberfläche glatt, abwaschbar, für Schleusung von 1 Person, mit Anschluss für Absaugung, mit selbstständiger Unterdruckhaltung, Länge 2,5 m, Breite 1,5 m, Höhe 2,3 m, mit Reinigungsvorrichtung als Wasserdusche, einschließlich Abwasserreinigungsanlage.

Die Anzahl richtet sich nach der Zahl der zeitgleich eingerichteten Sanierungsbereiche.
Menge: 1,000 St

**1.2.11 4-Kammer-Schleuse vorhalten**
*** Pauschalposition
4-Kammer-Schleusen aus Pos. zuvor vorhalten.

Die Anzahl richtet sich nach der Zahl der zeitlgeich eingerichteten Sanierungsbereiche.
Menge: 1,000 psch

**1.2.12 4-Kammer-Schleuse aufbauen, betreiben, umsetzen, reinigen, abbauen**
4-Kammer-Schleusen der vorherigen beiden Positionen aufbauen, betreiben, im Gebäude umsetzen falls erforderlich, reinigen, abbauen.

Umsetzen inkl. reinigen, abbauen, transportieren auf der Baustelle, aufbauen und in Betrieb nehmen.

Die Anzahl richtet sich nach der Zahl der zeitlgeich eingerichteten Sanierungsbereiche.
Menge: 10,000 St

**1.2.13 Materialdekontaminationseinheit liefern, abtransportieren**
Materialdekontaminationseinheit für Arbeiten nach TRGS 519, als Zweikammerschleuse. Ausführung als Ständerwerk, einseitig bekleidet mit Platten, Oberfläche abwaschbar, mit selbstschließenden Türen, Reinigungsvorrichtung als Wasserdusche, mit Türelementen. Größe der Kammern über 1 bis 2 m2, liefern, nach Beendigung der abtransportieren
Die Anzahl richtet sich nach der Anzahl der Sanierungsbereiche.
Menge: 1,000 St

**1.2.14 Materialdekontaminationseinheit vorhalten**
*** Pauschalposition
Materialdekontaminationseinheit der Pos. zuvor vorhalten
Menge: 1,000 psch

**1.2.15 Materialschleuse aufbauen, betreiben, umsetzen, reinigen, abbauen**
Material-Schleusen der vorherigen beiden Positionen aufbauen, betreiben, im Gebäude umsetzen, reinigen, abbauen.

Umsetzen inkl. reinigen, abbauen, transportieren auf der Baustelle, aufbauen und in Betrieb nehmen.

Die Anzahl richtet sich nach der Zahl der zeitgleich eingerichteten Sanierungsbereiche.
Menge: 10,000 St

**1.2.16 Industriestaubsauger**
*** Pauschalposition
Industriestaubsauger, baumustergeprüft, Staubklasse H mit Eignung zum Einsatz gem. TRGS 519 (DIN EN 60335-2-69) liefern, aufstellen, für die Dauer der Sanierungsarbeiten in ausreichender Anzahl vorhalten, betreiben, nach Beendigung der Arbeiten reinigen und abtransportieren.

Die Anzahl der vorzuhaltenden Industriestaubsauger ist abhängig von den eingesetzten Arbeitskräften und den zeitgleich eingerichteten Schwarzbereichen. Bei der vorzuhaltenden Anzahl ist der Betrieb innerhalb der Schleuse zu berücksichtigen. Die ordnungsgemäße Wartung der Geräte durch einen Gerätesachkundigen ist nachzuweisen.
Das Umsetzen innerhalb der Baustelle inkl. reinigen vor dem Umsetzen ist in diese Position einzukalkulieren.
Menge: 1,000 psch

**1.2.17 Persönliche Schutzausrüstung für Arbeiten in kontaminierten Bereichen**
*** Pauschalposition
Persönliche Schutzausrüstungsgegenstände liefern und über die gesamte Bauzeit vorhalten.

Bestehend aus:
- Schutzhelm gemäß DGUV Regel 112-193
- Schutzhandschuhe nach DGUV Regel 112-995
- Schutzanzug, Kategorie III, Typ 5 (staubdicht) mit Kapuze, Farbe blau

Die Schnürung der Schutzschuhe ist mit Klebeband abzukleben, die Schutzanzüge sind an den Beinbündchen mit den Schuhen zu verkleben. Die Schutzanzüge sind am Übergang zu den Handschuhen abzukleben. Persönliche Schutzausrüstung für den Zeitraum der Arbeiten in kontaminierten Bereichen für Personal des AN sowie 10 Stück für die Bauleitung und Rettungspersonal vorhalten.
Die benutzten Schutzanzüge und Schutzhandschuhe sind in den dafür vorgesehenen Behältern zu sammeln.
Menge: 1,000 psch

**1.2.18 Augenschutz**
*** Pauschalposition
Geeignete Korbschutzbrillen liefern und vorhalten. Diese sind den Beschäftigten zum Einsatz bei Überkopfarbeiten und auf Wunsch zur Verfügung zu stellen.
Menge: 1,000 psch

**1.2.19 Halbmasken mit austauschbarem Atemfilter P3/A2P3**
*** Pauschalposition
Halbmasken mit austauschbaren Atemfilter Filterklasse P3/A2P3 liefern und ständig in ausreichender Anzahl für Personal des AN, 3 Stück für Bauleitung und Rettungspersonal vorhalten.
Die benutzten Atemfilter sind in dem dafür vorgesehenen Behälter zu sammeln. Die ordnungsgemäße Entsorgung der Atemfilter ist im Preis enthalten. Die benutzten Halbmasken sind vor der erneuten Verwendung zu reinigen. Die Tragezeitbegrenzungen sind einzuhalten, die tägliche Tragerdauer ist zu dokumentieren und die Dokumentation einmal wöchentlich der Bauleitung vorzulegen.
Filtrierende Halbmasken zum einmaligen Gebrauch sind nach TRGS 519 nur für zwei Stunden pro Schicht einzusetzen.
Menge: 1,000 psch

**1.2.20 Behälter für benutzte Einwegschutzkleidung mit Deckel**
*** Pauschalposition
Behälter für benutzte Einwegschutzkleidung, mit Deckel verschließbar. Zur Aufbewahrung der benutzten Schutzkleidung, liefern, aufstellen, für die Dauer der Arbeiten in kontaminierten Bereichen vorhalten, unterhalten und wieder entfernen. Die Anzahl richtet sich nach der Zahl der zeitgleich durchgeführten Sanierungsbereiche.
Menge: 1,000 psch

**1.2.21 Behälter für Halbmasken, mit Deckel**
*** Pauschalposition
Behälter für die Halbmasken, mit Deckel staubdicht verschließbar. Zur Aufbewahrung der Masken während Arbeitspausen und zu Schichtende auf den Weiß-Seiten der Ein-Kammer-Schleusen. Liefern, aufstellen, für die Dauer der Arbeiten in kontaminierten Bereichen vorhalten und wieder entfernen. Die Anzahl richtet sich nach der Zahl der zeitgleich durchgeführten Sanierungsbereiche.
Menge: 1,000 psch

**1.2.22 Raum für persönliche Schutzausrüstung**
*** Pauschalposition
Raum zur Aufbewahrung der persönlichen Schutzausrüstung (Masken, Filter, Schutzanzüge und dgl.) nach Arbeitsstättenverordnung, sowie Arbeitsstättenrichtlinie auf der vom AG ausgewiesenen Fläche einrichten, vorhalten, unterhalten und räumen. Bis zur Beendigung der Arbeiten in kontaminierten Bereichen, inkl. Betriebskosten und arbeitstägliche Reinigung.
Menge: 1,000 psch

**1.2.23 Raumlufttechnische Anlage**
*** Pauschalposition
Raumlufttechnische Anlage inkl. Messschreiber zum Aufbau einer geregelten Luftführung (5000 m³/h). liefern, vorhalten, umsetzen, betreiben und nach Fertigstellung der Sanierungsarbeiten abtransportieren. Staubklasse H mit Eignung für Einsatz gem. TRGS 519.
Die Durchlüftung ist ausreichend, wenn im Arbeitsbereich ein mindestens achtfacher Luftwechsel (Frischluft) pro Stunde erreicht wird. Der Unterdruck muss gemäß TRGS 519 eingestellt werden. Die erforderliche Luftleistung ist aus der Nennleistung der raumlufttechnischen Anlage im Verhältnis zum Raumvolumen (ohne Einbauten) zu berechnen. Die Zuluft muss über definierte Zuluftöffnungen so geführt werden, dass eine wirkungsvolle Durchströmung des Arbeitsbereichs gegeben ist. Die gefilterte Abluft ist an geeigneten Stellen nach außen zu führen.
Die Anzahl richtet sich nach der Anzahl der zeitgleich durchgeführten Sanierungsbereiche.
Menge: 1,000 psch

**1.2.24 Unterdruckhaltegerät**
*** Pauschalposition
Unterdruckhaltegerät für Arbeiten an asbesthaltigen Bauteilen gemäß TRGS 519 zur Unterdruckhaltung und Luftreinigung anliefern, vorhalten, umsetzen zwischen den einzelnen Sanierungsbereichen, betreiben und nach Beendigung der Arbeiten abtransportieren. Einschließlich sämtlichen Zubehörs und Verbrauchsmaterial.
Anzahl und Leistung richtet sich nach der Größe und Anzahl der zeitgleich durchgeführten Sanierungsbereiche.
Menge: 1,000 psch

**1.2.25 Schwarz-Weiß-Anlage liefern und abtransportieren**
Schwarz-Weiß-Anlage für Personen, bestehend aus dem Weißbereich zum Umkleiden und Ablegen der Straßenkleidung, dem Nassbereich mit Toiletten, Dusch- und Waschanlagen, dem Schwarzbereich für kontaminierte Arbeitskleidung, einschl. der erforderlichen Installationen und Verbindungsleitungen zum Behälter der niedrigkontaminierten Abwässer, liefern, einrichten räumen und abtransportieren. Ausführung winterfest und beheizbar.
Menge: 1,000 St

**1.2.26 Schwarz-Weiß-Anlage vorhalten**
*** Pauschalposition
Schwarz-Weiß-Anlage aus Position zuvor für Zeitraum entsprechender Arbeiten vorhalten
Menge: 1,000 psch

**1.2.27 Restfaserbindemittel**
*** Pauschalposition
Liefern, vorhalten und verwenden von Restfaserbindemittel.
Menge: 1,000 psch

### Titel 2 Sanierung & Rückbau

#### Bereich 2.1 Entrümpelung und Entkernung

*Hinweis: Vorbemerkungen Entrümpelung und Entkernung*
Die abzubrechenden Gebäude sind zu entrümpeln und zu entkernen, so dass nur noch die mineralische Bausubstanz in Form von Decken und aufsteigenden, tragenden Wänden vorhanden ist. Alle zu erhaltenden Bereiche sind zu schützen und von der Entrümpelung und Entkernung auszunehmen.

Dem AN stehen ausschließlich die freigegebenen und zugewiesenen Zufahrtswege sowie Bereitstellungsflächen für seine Arbeiten zur Verfügung. Eine Beeinträchtigung des Betriebs der umliegenden Gebäude ist zu vermeiden. Sollte im Rahmen einzelner Arbeiten eine Beeinträchtigung des Betriebs der umliegenden Bereiche nicht vermeidbar sein, so sind diese vorab anzumelden. Der Ausführungszeitraum solcher Arbeiten ist mit dem AG abzustimmen.

In der Entkernungspauschale sind der Ausbau aller nicht schadstoffhaltigen Materialien (Gebäude innen und außen, inklusive der Dächer) bis auf die feste mineralische Bausubstanz einzukalkulieren. Ebenfalls sind die Bereitstellung der anfallenden Materialien in geeigneten Behältnissen (Container, BigBags, etc.) sowie der Transport zur Bereitstellungsfläche einzukalkulieren. Die Entsorgung und der Abtransport der ausgebauten Materialien werden über getrennte Entsorgungspositionen (siehe Titel Transport & Entsorgung) nach Vorlage entsprechender Nachweise (Wiegescheine, Übernahmescheine, etc.) und tatsächlicher Masse vergütet. Der Ausbau sämtlicher, nicht schadstoffbelasteter Materialien muss, sofern keine weiteren Positionen für einzelne Entkernungsleistungen genannt sind, in die Entkernungspauschale des Gebäudes einkalkuliert werden.

Nach erfolgter vollständiger Entkernung des Gebäudes erfolgt eine Abnahme. Die Rückbauarbeiten dürfen ohne Abnahme der Entkernung nicht begonnen werden. Die Entkernung in Handarbeit bzw. mit von Hand geführten Geräten und der dadurch entstehende Mehraufwand sind einzukalkulieren.

**2.1.1 Entrümpelung**
*** Pauschalposition
Vollständige Entrümpelung des Hauptgebäudes, der zwei Fahrzeughallen und des Übungsturms (hauptsächlich Metallspinde und Holzschränke).
Entfernen von Müll, alten Möbeln, alten Geräten, Fahrradständern und sonstigen losen Einbauten, welche nicht in die Pauschalen für Entkernung und Abbruch fallen.

Leistungen die nicht in diese Position einzurechnen sind:

- Entkernung
- Demontage kontaminierter Materialien
- Gebäudeabbruch
- Transport und Entsorgung
Menge: 1,000 psch

**2.1.2 Entkernung Hauptgebäude**
*** Pauschalposition
Entkernung bzw. Demontage aller Einbauten

| Gebäude | BRI [m³] |
| --- | --- |
| Hauptgebäude | 3035,34 |

Das Hauptgebäude besteht aus einem Ostbau mit Satteldach (EG, OG mit Spitzboden), einem Westbau mit Satteldach (EG, OG mit Spitzboden) und einem Zentralbau mit Flachdach (EG), welcher den Ost- und den Westbau verbindet. Das gesamte Bauwerk ist unterkellert (KG).

Wandaufbau:
Die Wände des gesamten Gebäudes sind in Massivbauweise errichtet und bestehen aus größtenteils verputztem Ziegelmauerwerk mit weißem Anstrich.

Boden- und Deckenaufbau:
Der Boden des KG besteht aus Beton und Estrich auf einer Bruchsteinlage und ist teilweise gefliest oder mit PVC belegt.
Der Boden des EG besteht ebenfalls aus Beton und Estrich und ist vorrangig im Bereich des Zentralbaus und den Sanitärräumen gefliest. Hinzu kommen Parkettböden und Holzkonstruktionen mit Sandschüttung im West- und im Ostbau sowie vereinzelt PVC-Beläge.
Die Decke im EG und der Boden des Spitzbodens im Ostbau bestehen aus Strohputz, Trennpappe, KMF und einer Holzkonstruktion mit Fehlbodenschüttung. Der Boden des Spitzbodens im Westbau besteht aus einer Holzkonstruktion mit Gipskarton und Styropor. Im Bereich des Zentralbaus besteht die Decke des EG aus Beton und ist mit Gipskarton und Styropor abgehängt.

Dachaufbau:
Das Dach des Ostbaus (Holzbalkenkonstruktion) ist innseitig mit Holzwolle-Leichtbauplatten im OG und Polystyrol sowie Gipskarton im Spitzboden ausgekleidet. Im OG des Westbaus (Dach aus Holzbalkenkonstruktion) ist es ebenfalls mit Holzwolle-Leichtbauplatten ausgekleidet. Das Flachdach besteht aus Beton und ist mit Bitumenbahnen und Polystyrol verkleidet.

Das Gebäude enthält des Weiteren:
- 38 Holztüren
- 4 Brandschutztüren
- 1 Heizkessel
- 19 Heizkörper
- 11 Schränke und eine Theke (Holz)
- 70 Metallspinde
- 25 Leuchtstoffröhren
- Elektroinstallationen

Entkernung aller nicht schadstoffhaltigen Bauteile. Der Aufbau ist dem Raumbuch zu entnehmen. Der Ausbau schadstoffhaltiger Bauteile wird separat vergütet.

Der Ausbau umfasst:
- Fenster (Holz-, Kunststoff-, bzw. Metallfensterrahmen)
- Fensterbretter (sofern nicht aus Asbestzement)
- Türen (Glas, Holz, Metall), Tore, Zargen und Einfassungen mit Ausnahme von Brandschutztüren
- Heizkörper (sofern keine asbesthaltigen Bauteile wie Flachdichtungen vorhanden)
- Materialien aus Innenausbau
- sämtliche fest mit den Gebäuden verbundene Ausstattung
- technische Gebäudeausrüstung inkl. Heizungsanlage, Kühlgeräte etc.
- Trockenbauwände soweit nicht schadstoffbelastet
- Rohrleitungen einschließlich aller schadstofffreien Form-, Befestigungs- und Verbindungsteile sowie Armaturen, Endstücke und der Mess-, Regel-, Steuerungs- und Sicherungseinrichtungen, Behälter usw., einschl. Entleeren
- Elektroverteilungen mit sämtlichen Elektrobauteilen und Elektroinstallationen, innen und außen, wie Sicherungen, Schaltschränke, Schalter, Klemmen, Drähte und dgl.
- sämtliche Elektrokabel einschließlich Kabelverlegesystemen, Rinnen und Halterungen
- Leuchten und Halterungen einschl. Leuchtmittel bzw. Leuchtstoffröhren
- Fußbodenbeläge, soweit nicht schadstoffbelastet
- sämtliche Isoliermaterialien (sofern nicht aus gesundheitsgefährdender KMF)
- Rollläden und Jalousien, innen und außen
- sämtliche Hölzer (Verkleidung und Streben/Ständer)
- Deckenverkleidungen
- sämtliche sanitären Einrichtungen
- Metall- bzw. Kunststoffverkleidungen Fassade
- alle nicht schadstoffhaltigen Bauteile der Dächer, sofern keine feste mineralische Bausubstanz

Des Weiteren:
- Demontage von Dachrinnen, Fallrohren inkl. Befestigungen und aller Form- und Verbindungsteilen
- Blitzschutzanlage etc. an der Gebäudeaußenseite
- Separieren der Stoffe nach AVV-Schlüssel

Leistungen inklusive Liefern und Vorhalten aller für die anfallenden Abfallarten notwendigen Verpackungen sowie das Verpacken selbst.

Das Fördern und Transportieren innerhalb der Baustelle ist einzurechnen und wird nicht gesondert vergütet.

Bei der Vorbereitung der Entsorgung sind folgende Vorgaben zu beachten:
- Glas, Flachglas (ohne Draht-/Verbundglas) ist von der jeweiligen Umfassung zu trennen und zu sortieren
- Kunststoffe (PE/PP/PS/PVC) sind zu separieren
- Dämmmaterialien, gipshalitge Abfälle sind getrennt zu sammeln
- Metalle, Buntmetalle, Aluminium, Eisenschrott werden soweit möglich im Zuge der Entkernung ausgebaut und von der übrigen Bausubstanz getrennt. Ist dies aus bautechnischen Gründen nicht möglich, so erfolgt eine diesbezügliche Sortierung des Abbruchmaterials beim Gebäuderückbau

Leistungen die nicht in diese Position einzurechnen sind:
- Demontage kontaminierter Materialien
- Gebäudeabbruch, mineralische Bausubstanz und Tragkonstruktion
- Transport und Entsorgung
Menge: 1,000 psch

**2.1.3 Entkernung Fahrzeughalle Nord**
*** Pauschalposition
Entkernung bzw. Demontage aller Einbauten

| Gebäude | BRI [m³] |
| --- | --- |
| Farzeughalle Nord | 705,28 |

Die nördliche Fahrzeughalle besteht aus einem Raum. Der Boden, die Wände, der Giebel und das Dach sind aus Beton konstruiert. Der Boden enthält eine mit Holz abgedeckte Montagegrube.

Das Gebäude enthält des Weiteren:
- 2 Rolltore
- 1 Metalltür
- 4 Glasbausteinfenster
- 4 Fenster mit Metallrahmen
- 5 Leuchtstoffröhren

Entkernung aller nicht schadstoffhaltigen Bauteile. Der Aufbau ist dem Raumbuch zu entnehmen. Der Ausbau schadstoffhaltiger Bauteile wird separat vergütet.

Der Ausbau umfasst:
- Fenster (Holz-, Kunststoff-, bzw. Metallfensterrahmen)
- Fensterbretter (sofern nicht aus Asbestzement)
- Türen (Glas, Holz, Metall), Tore, Zargen und Einfassungen mit Ausnahme von Brandschutztüren
- Heizkörper (sofern keine asbesthaltigen Bauteile wie Flachdichtungen vorhanden)
- Materialien aus Innenausbau
- sämtliche fest mit den Gebäuden verbundene Ausstattung
- technische Gebäudeausrüstung inkl. Heizungsanlage, Kühlgeräte etc.
- Trockenbauwände soweit nicht schadstoffbelastet
- Rohrleitungen einschließlich aller schadstofffreien Form-, Befestigungs- und Verbindungsteile sowie Armaturen, Endstücke und der Mess-, Regel-, Steuerungs- und Sicherungseinrichtungen, Behälter usw., einschl. Entleeren
- Elektroverteilungen mit sämtlichen Elektrobauteilen und Elektroinstallationen, innen und außen, wie Sicherungen, Schaltschränke, Schalter, Klemmen, Drähte und dgl.
- sämtliche Elektrokabel einschließlich Kabelverlegesystemen, Rinnen und Halterungen
- Leuchten und Halterungen einschl. Leuchtmittel bzw. Leuchtstoffröhren
- Fußbodenbeläge, soweit nicht schadstoffbelastet
- sämtliche Isoliermaterialien (sofern nicht aus gesundheitsgefährdender KMF)
- Rollläden und Jalousien, innen und außen
- sämtliche Hölzer (Verkleidung und Streben/Ständer)
- Deckenverkleidungen
- sämtliche sanitären Einrichtungen
- Metall- bzw. Kunststoffverkleidungen Fassade
- alle nicht schadstoffhaltigen Bauteile des Dachs, sofern keine feste mineralische Bausubstanz

Des Weiteren:
- Demontage von Dachrinnen, Fallrohren inkl. Befestigungen und aller Form- und Verbindungsteilen
- Blitzschutzanlage etc. an der Gebäudeaußenseite
- Separieren der Stoffe nach AVV-Schlüssel

Leistungen inklusive Liefern und Vorhalten aller für die anfallenden Abfallarten notwendigen Verpackungen sowie das Verpacken selbst.

Das Fördern und Transportieren innerhalb der Baustelle ist einzurechnen und wird nicht gesondert vergütet.

Bei der Vorbereitung der Entsorgung sind folgende Vorgaben zu beachten:
- Glas, Flachglas (ohne Draht-/Verbundglas) ist von der jeweiligen Umfassung zu trennen und zu sortieren
- Kunststoffe (PE/PP/PS/PVC) sind zu separieren
- Dämmmaterialien, gipshalitge Abfälle sind getrennt zu sammeln
- Metalle, Buntmetalle, Aluminium, Eisenschrott werden soweit möglich im Zuge der Entkernung ausgebaut und von der übrigen Bausubstanz getrennt. Ist dies aus bautechnischen Gründen nicht möglich, so erfolgt eine diesbezügliche Sortierung des Abbruchmaterials beim Gebäuderückbau

Leistungen die nicht in diese Position einzurechnen sind:
- Demontage kontaminierter Materialien
- Gebäudeabbruch, mineralische Bausubstanz und Tragkonstruktion
- Transport und Entsorgung
Menge: 1,000 psch

**2.1.4 Entkernung Fahrzeughalle Süd**
*** Pauschalposition
Entkernung bzw. Demontage aller Einbauten

| Gebäude | BRI [m³] |
| --- | --- |
| Farzeughalle Süd | 849,00 |

Die südliche Fahrzeughalle besteht aus einem Betonboden mit Fugendichtungsmassen und Ziegelmauerwerk mit Putz und Anstrich sowie Stahlträgern. Die Decke ist aus Gipskarton, OSB-Platten und Holzbalken konstruiert. Das Satteldach besteht aus einer Holzbalkenkonstruktion und ist mit Biberschwanzziegeln abgedeckt.

Das Gebäude enthält des Weiteren:
- 1 Holztür
- 4 Hallentore
- 5 Glasbausteinfenster
- 11 Leuchtstoffröhren

Entkernung aller nicht schadstoffhaltigen Bauteile. Der Aufbau ist dem Raumbuch zu entnehmen. Der Ausbau schadstoffhaltiger Bauteile wird separat vergütet.

Der Ausbau umfasst:
- Fenster (Holz-, Kunststoff-, bzw. Metallfensterrahmen)
- Fensterbretter (sofern nicht aus Asbestzement)
- Türen (Glas, Holz, Metall), Tore, Zargen und Einfassungen mit Ausnahme von Brandschutztüren
- Heizkörper (sofern keine asbesthaltigen Bauteile wie Flachdichtungen vorhanden)
- Materialien aus Innenausbau
- sämtliche fest mit den Gebäuden verbundene Ausstattung
- technische Gebäudeausrüstung inkl. Heizungsanlage, Kühlgeräte etc.
- Trockenbauwände soweit nicht schadstoffbelastet
- Rohrleitungen einschließlich aller schadstofffreien Form-, Befestigungs- und Verbindungsteile sowie Armaturen, Endstücke und der Mess-, Regel-, Steuerungs- und Sicherungseinrichtungen, Behälter usw., einschl. Entleeren
- Elektroverteilungen mit sämtlichen Elektrobauteilen und Elektroinstallationen, innen und außen, wie Sicherungen, Schaltschränke, Schalter, Klemmen, Drähte und dgl.
- sämtliche Elektrokabel einschließlich Kabelverlegesystemen, Rinnen und Halterungen
- Leuchten und Halterungen einschl. Leuchtmittel bzw. Leuchtstoffröhren
- Fußbodenbeläge, soweit nicht schadstoffbelastet
- sämtliche Isoliermaterialien (sofern nicht aus gesundheitsgefährdender KMF)
- Rollläden und Jalousien, innen und außen
- sämtliche Hölzer (Verkleidung und Streben/Ständer)
- Deckenverkleidungen
- sämtliche sanitären Einrichtungen
- Metall- bzw. Kunststoffverkleidungen Fassade
- alle nicht schadstoffhaltigen Bauteile des Dachs, sofern keine feste mineralische Bausubstanz

Des Weiteren:
- Demontage von Dachrinnen, Fallrohren inkl. Befestigungen und aller Form- und Verbindungsteilen
- Blitzschutzanlage etc. an der Gebäudeaußenseite
- Separieren der Stoffe nach AVV-Schlüssel

Leistungen inklusive Liefern und Vorhalten aller für die anfallenden Abfallarten notwendigen Verpackungen sowie das Verpacken selbst.

Das Fördern und Transportieren innerhalb der Baustelle ist einzurechnen und wird nicht gesondert vergütet.

Bei der Vorbereitung der Entsorgung sind folgende Vorgaben zu beachten:
- Glas, Flachglas (ohne Draht-/Verbundglas) ist von der jeweiligen Umfassung zu trennen und zu sortieren
- Kunststoffe (PE/PP/PS/PVC) sind zu separieren
- Dämmmaterialien, gipshalitge Abfälle sind getrennt zu sammeln
- Metalle, Buntmetalle, Aluminium, Eisenschrott werden soweit möglich im Zuge der Entkernung ausgebaut und von der übrigen Bausubstanz getrennt. Ist dies aus bautechnischen Gründen nicht möglich, so erfolgt eine diesbezügliche Sortierung des Abbruchmaterials beim Gebäuderückbau

Leistungen die nicht in diese Position einzurechnen sind:
- Demontage kontaminierter Materialien
- Gebäudeabbruch, mineralische Bausubstanz und Tragkonstruktion
- Transport und Entsorgung
Menge: 1,000 psch

**2.1.5 Entkernung Übungsturm**
*** Pauschalposition
Entkernung bzw. Demontage aller Einbauten

| Gebäude | BRI [m³] |
| --- | --- |
| Übungsturm | 141,90 |

Entkernung aller nicht schadstoffhaltigen Bauteile. Der Aufbau ist dem Raumbuch zu entnehmen. Der Ausbau schadstoffhaltiger Bauteile wird separat vergütet.

Der Turm besteht aus einer Stahlträgerkonstruktion auf einem 4-Punkt-Fundament. Diese ist dreiseitig mit Wellasbest und einseitig mit Holz verkleidet. Die drei Obergeschosse enthalten Holzböden.

Der Ausbau umfasst:
- Fenster (Holz-, Kunststoff-, bzw. Metallfensterrahmen)
- Fensterbretter (sofern nicht aus Asbestzement)
- Türen (Glas, Holz, Metall), Tore, Zargen und Einfassungen mit Ausnahme von Brandschutztüren
- Heizkörper (sofern keine asbesthaltigen Bauteile wie Flachdichtungen vorhanden)
- Materialien aus Innenausbau
- sämtliche fest mit den Gebäuden verbundene Ausstattung
- technische Gebäudeausrüstung inkl. Heizungsanlage, Kühlgeräte etc.
- Trockenbauwände soweit nicht schadstoffbelastet
- Rohrleitungen einschließlich aller schadstofffreien Form-, Befestigungs- und Verbindungsteile sowie Armaturen, Endstücke und der Mess-, Regel-, Steuerungs- und Sicherungseinrichtungen, Behälter usw., einschl. Entleeren
- Elektroverteilungen mit sämtlichen Elektrobauteilen und Elektroinstallationen, innen und außen, wie Sicherungen, Schaltschränke, Schalter, Klemmen, Drähte und dgl.
- sämtliche Elektrokabel einschließlich Kabelverlegesystemen, Rinnen und Halterungen
- Leuchten und Halterungen einschl. Leuchtmittel bzw. Leuchtstoffröhren
- Fußbodenbeläge, soweit nicht schadstoffbelastet
- sämtliche Isoliermaterialien (sofern nicht aus gesundheitsgefährdender KMF)
- Rollläden und Jalousien, innen und außen
- sämtliche Hölzer (Verkleidung und Streben/Ständer)
- Deckenverkleidungen
- sämtliche sanitären Einrichtungen
- Metall- bzw. Kunststoffverkleidungen Fassade
- alle nicht schadstoffhaltigen Bauteile des Dachs, sofern keine feste mineralische Bausubstanz

Des Weiteren:
- Demontage von Dachrinnen, Fallrohren inkl. Befestigungen und aller Form- und Verbindungsteilen
- Blitzschutzanlage etc. an der Gebäudeaußenseite
- Separieren der Stoffe nach AVV-Schlüssel

Leistungen inklusive Liefern und Vorhalten aller für die anfallenden Abfallarten notwendigen Verpackungen sowie das Verpacken selbst.

Das Fördern und Transportieren innerhalb der Baustelle ist einzurechnen und wird nicht gesondert vergütet.

Bei der Vorbereitung der Entsorgung sind folgende Vorgaben zu beachten:
- Glas, Flachglas (ohne Draht-/Verbundglas) ist von der jeweiligen Umfassung zu trennen und zu sortieren
- Kunststoffe (PE/PP/PS/PVC) sind zu separieren
- Dämmmaterialien, gipshalitge Abfälle sind getrennt zu sammeln
- Metalle, Buntmetalle, Aluminium, Eisenschrott werden soweit möglich im Zuge der Entkernung ausgebaut und von der übrigen Bausubstanz getrennt. Ist dies aus bautechnischen Gründen nicht möglich, so erfolgt eine diesbezügliche Sortierung des Abbruchmaterials beim Gebäuderückbau

Leistungen die nicht in diese Position einzurechnen sind:
- Demontage kontaminierter Materialien
- Gebäudeabbruch, mineralische Bausubstanz und Tragkonstruktion
- Transport und Entsorgung
Menge: 1,000 psch

**2.1.6 Ausbau Abdichtungen/Trennlagen im Bodenaufbau**
Zulage zur Entkernungspauschale für den rückstandsfreien Ausbau von Abdichtungsmaterialien (verklebt) und Trennlagen (nicht verklebt) im Bodenaufbau (in Innenräumen, ohne zusätzliche Dämmungen), inkl. Ausbau und Separierung von Estrich bzw. über den Abdichtungen befindlichen Bodenaufbaus. Bereitstellung auf separaten Haufwerken zur Beprobung. Separierung der Einzelstoffe.

Entsprechender Arbeitsschutz ist einzukalkulieren.
Der Ausbau von Trennlagen mit Schadstoffgehalten im Bereich gefährlichen Abfalls wird über eine separate Position abgerechnet.

Die Vergütung erfolgt nach Quadratmetern Sichtfläche, es ist für die einzelnen Bauteile jeweils ein Aufmaß durch den AN anzufertigen und der Bauüberwachung des AG zu übergeben.
Menge: 40,000 m2

**2.1.7 Ausbau von Holzwolle-Leichtbauplatten**
Zulage zur Entkernungspauschale für den Ausbau von Holzwolle-Leichtbauplatten im Wand-, Decken- und Bodenaufbau. Der Ausbau von Hand oder mit von Hand geführten Kleingeräten einschließlich Verladen/Verpackung in geeignete Behältnisse und Transport des Materials innerhalb der Baustelle sind einzukalkulieren.
Menge: 160,000 m2

**2.1.8 Ausbau von quecksilberhaltigen Leuchtstoffröhren**
Zulage zur Entkernungspauschale für den zerstörungs- und rückstandsfreien Ausbau von quecksilberhaltigen Leuchtmitteln.
Verpackung und Bereitstellung zum Abtransport von der Baustelle. Das Fördern innerhalb der Baustelle ist einzurechnen und wird nicht gesondert vergütet.
Menge: 41,000 St

**2.1.9 Ausbau von Bitumenkacheln**
Ausbau von Bitumenkacheln (Bodenfliesen mit Sockel) im Bodenaufbau des Unterrichtraums Hauptgebäude. Der Ausbau von Hand oder mit von Hand geführten Kleingeräten einschließlich Verladen/Verpackung in geeignete Behältnisse und Transport des Materials innerhalb der Baustelle sind einzukalkulieren.
Menge: 81,000 m2

#### Bereich 2.2 Ausbau kontaminierter Materialien

*Hinweis: Vorbemerkungen Ausbau kontaminierter Materialien*
Ausbau kontaminierter Materialien
Die abbruchvorbereitenden Sanierungsarbeiten müssen alle arbeits- und emissionsschutzbezogenen Vorschriften gemäß der TRGS 519, TRGS 521, TRGS 524, TRGS 551, PCB-Richtlinie, DGUV Regel 101-004 und dem ArSi-Plan einhalten. Ferner sind alle Anordnungen der zuständigen Fachbehörden, Gewerbeaufsichtsamt sowie Berufsgenossenschaft zu berücksichtigen.

Die Ausbauverfahren und Reihenfolgen sind unter Beachtung der Gebäudebücher, Detailpläne, Lagepläne und der Örtlichkeit entsprechend dem aktuellen Stand der Technik zu wählen und in die zugehörigen Positionen einzukalkulieren. Vor Beginn der Sanierung erfolgt eine Einweisung durch die BÜ. Dies betrifft die nachfolgenden Positionen, zum Ausbau schadstoffhaltiger Materialien und Bauteile im Inneren der Gebäude und außen an den Gebäuden.

Nach erfolgter vollständiger Entkernung der Gebäudeteile erfolgt eine Abnahme der Gebäude durch den AG bzw. den begleitenden Gutachter. Die Rückbauarbeiten dürfen ohne Abnahme der Entkernung nicht begonnen werden.
Detailliertere Informationen zu den Gebäuden sind den Gebäudebüchern, den Analysenergebnissen, den Schadstoffgutachten sowie den Plänen zu entnehmen. Eine detaillierte Auflistung der analytisch nachgewiesenen Schadstoffe ist in Tabelle 2-1 des ArSi-Plans dargestellt (siehe Anlagen).

Der Ausbau von kontaminierten Materialien in Handarbeit bzw. mit von Hand geführten Geräten, sowie sämtliche Sicherungsmaßnahmen bei Arbeiten in Höhen über 2 m (z.B. Hebebühnen, Gerüste) und der dadurch entstehende Mehraufwand sind einzukalkulieren.

*Hinweis: Asbesthaltige Bauteile*
In den Gebäuden sind verschiedene asbesthaltige Produkte vorhanden. Diese Produkte (fest und schwach gebunden) müssen insbesondere gemäß den Vorgaben der TRGS 519 ausgebaut und behandelt werden.
Gemäß der Gefahrstoffverordnung GefStoffV sind, nach Anhang II Nummer 1, sämtliche Arbeiten an asbesthaltigen Teilen verboten. Eine Ausnahme stellen Abbruch-, Sanierungs- und Instandsetzungsarbeiten dar.

Die mit dem Ausbau beauftragte Fachfirma muss eine Zulassung zu Abbruch- und Sanierungsarbeiten an schwach gebundenen Asbestprodukten entsprechend § 1 Abs. 3 in Verbindung mit dem Anhang I Nr. 2.4.2 Abs. 3 und 4 der Gefahrstoffverordnung (GefStoffV) aufweisen.

Der Umfang der notwendigen Sachkunde für Abbruch-, Sanierungs- und Instandhaltungsarbeiten (ASI-Arbeiten) an allen asbesthaltigen Gefahrstoffen einschließlich Asbestzementprodukten richtet sich nach Nr. 2.7 Anlage 3 der TRGS 519.

Für die Arbeiten an Asbestprodukten muss durch die Fachfirma gemäß TRGS 519, Anlagen 1.3 bis 1.5, eine "Objektbezogene Anzeige zu Tätigkeiten mit asbesthaltigen Gefahrstoffen" inkl. Gefährdungsbeurteilung, Arbeitsplan und Betriebsanweisung erstellt werden. Der sachkundige Verantwortliche gemäß TRGS 519 ist in der Anzeige zu benennen, der Sachkundenachweis ist beizulegen. Die Anzeige ist mindestens 7 Tage vor Arbeitsbeginn bei der zuständigen Behörde einzureichen.

Das eingesetzte Personal muss bei den ASI-Arbeiten eine entsprechende persönliche Schutzausrüstung (PSA) zur Verfügung gestellt bekommen und diese einsetzen. Die PSA richtet sich nach dem zu erwartenden Faserfreisetzungspotential.

Sämtliche Schutzmaßnahmen (Schwarzbereich, Schleusen, etc.) und die eingesetzten Geräte müssen die Bestimmungen der TRGS 519 erfüllen.

Asbesthaltige Abfälle müssen in geeignete, fest verschließbare und staubdichte Behältnisse mit entsprechender Kennzeichnung verpackt werden und unter Verwendung der Abfallschlüsselnummer 17 06 05* (asbesthaltiger Baustoff) einer Beseitigung zugeführt werden.

Nach dem Abschluss der Arbeiten müssen die Arbeitsbereiche fachgerecht gereinigt/dekontaminiert werden.

Die für die Arbeitsbereiche festgelegten Schutzmaßnahmen dürfen erst aufgehoben werden, wenn die Arbeiten mit Asbest einschließlich der Reinigung abgeschlossen und durch die Bauüberwachung abgenommen sind.

Die Abnahme der Schwarzbereiche erfolgt durch die Bauleitung über visuelle Abnahmen und zusätzlich über Raumluftmessungen.

Für die fachgerechte Ausführung der Arbeiten müssen daher in den nachfolgenden Positionen alle notwendigen Leistungen einkalkuliert werden, um die Sanierung gemäß der TRGS 519 durchführen zu können. Zudem sind die Vorgaben der ArSi-Pläne einzuhalten und in die einzelnen Positionen einzukalkulieren.

*Hinweis: KMF-Produkte*
Die in den Gebäuden beschriebenen KMF-Produkte sind aufgrund deren Alters (Einbau vor 2000) als sog. "alte Mineralwollen" zu bezeichnen. Alte Mineralwollen sind als biopersistente, künstliche Mineralfasern gemäß Gefahrstoffverordnung Anhang II Nr. 5 einzustufen.
Nach der TRGS 905 "Verzeichnis krebserzeugender, erbgutverändernder oder fortpflanzungsgefährdender Stoffe" sind die aus alter Mineralwolle freigesetzten Faserstäube als krebserzeugend zu bewerten. Für alte Mineralwollen gilt seit Juni 2000 das Herstellungs- und Verwendungsverbot nach Anhang II Nr. 5 der Gefahrstoffverordnung. Beim Ausbau bzw. der Handhabung dieser "alten Mineralwollen" sind daher insbesondere die Vorgaben der TRGS 521 zu befolgen.

Die TRGS 521 gilt zum Schutz der Beschäftigten und anderer Personen bei Abbruch, Sanierungs- und Instandhaltungsarbeiten mit alter Mineralwolle, bei denen als krebserzeugend eingestufte Faserstäube freigesetzt werden.

Der Umfang der Schutzmaßnahmen richtet sich nach dem Faserfreisetzungspotential während der Arbeiten und es wird je nach Faserstaubkonzentration zwischen 3 Expositionskategorien unterschieden:

- Die Expositionskategorie 1 umfasst Arbeiten, bei denen die Faserstaubkonzentration unter <50.000 Fasern/m3 liegt.
- In der Expositionskategorie 2 liegt die Faserstaubkonzentration zwischen 50.000 und 250.000 Fasern/m3 und
- Bei der Expositionskategorie 3 bei >250.000 Fasern/m3.

In der TRGS 521 werden in Tabelle 1a und 1b bestimmten Arbeiten entsprechende Expositionskategorien zugeordnet. Für nicht in diesen Tabellen enthaltene Arbeiten gelten die Maßnahmen der Expositionskategorie 3.

Die durchzuführenden Arbeiten sind in die Expositionskategorie 3 einzustufen.

Gemäß TRGS 521 ist das Freisetzen von Faserstäuben grundsätzlich zu verhindern. Werden dennoch Faserstäube freigesetzt so müssen diese über lufttechnische Maßnahmen vollständig erfasst und entsorgt werden. Dies kann beispielsweise über eine gerichtete Luftführung erzielt werden.

Die Mineralwollabfälle müssen in geeignete, staubdichte Behältnisse mit entsprechender Kennzeichnung verpackt werden und unter Verwendung der Abfallschlüsselnummer 17 06 03* (anderes Dämmmaterial, das aus gefährlichen Stoffen besteht oder solche Stoffe enthält) einer Beseitigung zugeführt werden.
Für die fachgerechte Ausführung der Arbeiten müssen daher in den nachfolgenden Positionen alle notwendigen Leistungen einkalkuliert werden, um die Sanierung gemäß der TRGS 521 durchführen zu können. Zudem sind die Vorgaben der ArSi-Pläne einzuhalten und in die einzelnen Positionen einzukalkulieren.

**2.2.1 Ausbau asbesthaltiger Bodenbeläge**
Ausbau asbesthaltiger Bodenbeläge (z.B. "Floor-Flex-Platten", PVC) inkl. restloses Entfernen der Kleber, unter Einhaltung der Vorgaben der TRGS 519.
Verpackung der asbesthaltigen Materialien in Big-Bags und Bereitstellung zum Abtransport von der Baustelle.

Die abschließende Feinreinigung ist in diese Position einzukalkulieren.

Die Abnahme des erfolgreichen Ausbaus und der Reinigung erfolgt über den begleitenden Gutachter (Sichtprüfung und ggfs. Freimessungen).

Die Vergütung erfolgt nach Quadratmetern Sichtfläche, es ist für die einzelnen Bauteile jeweils ein Aufmaß durch den AN anzufertigen und der Bauüberwachung des AG zu übergeben.

Das Fördern innerhalb der Baustelle ist einzurechnen und wird nicht gesondert vergütet. Die Entsorgung der Materialien wird separat über die entsprechenden Entsorgungspositionen abgerechnet.

Arbeitsschutz wird separat vergütet.
Menge: 120,000 m2

**2.2.2 Ausbau asbesthaltiger Putze**
Ausbau asbesthaltiger Putze unter Einhaltung der Vorgaben der TRGS 519.
Verpackung der asbesthaltigen Materialien in BigBags und Bereitstellung zum Abtransport von der Baustelle.

Die abschließende Feinreinigung ist in diese Position einzukalkulieren.

Die Abnahme des erfolgreichen Ausbaus und der Reinigung erfolgt über den begleitenden Gutachter (Sichtprüfung und ggfs. Freimessung).

Die Vergütung erfolgt nach Quadratmetern Sichtfläche, es ist für die einzelnen Bauteile jeweils ein Aufmaß durch den AN anzufertigen und der Bauüberwachung des AG zu übergeben.

Das Fördern innerhalb der Baustelle ist einzurechnen und wird nicht gesondert vergütet. Die Entsorgung der Materialien wird separat über die entsprechenden Entsorgungspositionen abgerechnet.

Arbeitsschutz wird separat vergütet.
Menge: 183,000 m2

**2.2.3 Ausbau asbesthaltiger Dichtungen in Lüftungskanälen**
Ausbau asbesthaltiger Dichtungen in Lüftungskanälen inkl. restloses Entfernen von Restanhaftungen an den Stößen, unter Einhaltung der Vorgaben der TRGS 519. Verpackung der asbesthaltigen Materialien in Big-Bags und Bereitstellung zum Abtransport von der Baustelle.
Die abschließende Feinreinigung ist in diese Position einzukalkulieren.

Die Abnahme des erfolgreichen Ausbaus und der Reinigung erfolgt über den begleitenden Gutachter (Sichtprüfung und ggfs. Freimessung).

Die Vergütung erfolgt nach Stück Asbestdichtung zwischen Lüftungskanalelementen (Kanaldurchmesser/Querschnitt bis 80 cm), es ist für die einzelnen Bauteile jeweils ein Aufmaß durch den AN anzufertigen und der Bauüberwachung des AG zu übergeben.

Das Fördern innerhalb der Baustelle ist einzurechnen und wird nicht gesondert vergütet. Die Entsorgung der Materialien wird separat über die entsprechenden Entsorgungspositionen abgerechnet.

Arbeitsschutz wird separat vergütet.
Menge: 1,000 St

**2.2.4 Ausbau asbesthaltiger Heizkessel-Bauteile**
*** Pauschalposition
Ausbau der asbesthaltigen Bauteile des Heizkessels gemäß den Vorgaben der TRGS 519.

Verpackung der asbesthaltigen Materialien in BigBags und Bereitstellung zum Abtransport von der Baustelle.

Die abschließende Feinreinigung ist in diese Position einzukalkulieren.

Die Vergütung erfolgt pauschal.

Die Abnahme des erfolgreichen Ausbaus und der Reinigung erfolgt über den begleitenden Gutachter (Sichtprüfung).

Das Fördern innerhalb der Baustelle ist einzurechnen und wird nicht gesondert vergütet. Die Entsorgung der Materialien wird separat über die entsprechenden Entsorgungspositionen abgerechnet.

Arbeitsschutz wird separat vergütet.
Menge: 1,000 psch

**2.2.5 Ausbau asbesthaltiger Heizkörper- und Flanschdichtungen**
Ausbau der asbesthaltigen Flanschdichtungen und Klingeritdichtungen der Heizkörper gemäß den Vorgaben der TRGS 519. Bei den Klingeritdichtungen handelt es sich um schwach gebundene Asbestprodukte.

Verpackung der asbesthaltigen Materialien in BigBags und Bereitstellung zum Abtransport von der Baustelle.

Die abschließende Feinreinigung ist in diese Position einzukalkulieren.

Die Abnahme des erfolgreichen Ausbaus und der Reinigung erfolgt über den begleitenden Gutachter (Sichtprüfung).

Das Fördern innerhalb der Baustelle ist einzurechnen und wird nicht gesondert vergütet. Die Entsorgung der Materialien wird separat über die entsprechenden Entsorgungspositionen abgerechnet.

Arbeitsschutz wird separat vergütet.
Menge: 60,000 St

**2.2.6 Ausbau asbesthaltiger Brandschutztüren**
Ausbau der asbesthaltigen Brandschutztüren im gesamten Hauptgebäude gemäß Vorgaben der TRGS 519.

Einschließlich Feinreinigung, Verpacken der asbesthaltigen Materialien in BigBags und Bereitstellung zum Abtransport von der Baustelle.

Die Abnahme des erfolgreichen Ausbaus und der Reinigung erfolgt über den begleitenden Gutachter (Sichtprüfung).

Das Fördern innerhalb der Baustelle ist einzurechnen und wird nicht gesondert vergütet. Die Entsorgung der Materialien wird separat über die entsprechenden Entsorgungspositionen abgerechnet.

Arbeitsschutz wird separat vergütet.
Menge: 4,000 St

**2.2.7 Ausbau von Wellasbest**
Ausbau von Wellasbest im Außenbereich (Höhe bis 10 m) unter Einhaltung der Vorgaben der TRGS 519. Verpackung der asbesthaltigen Materialien in BigBags und Bereitstellung zum Abtransport von der Baustelle unter Einhaltung der Vorgaben der TRGS 519.

Die Vergütung erfolgt nach Quadratmetern Sichtfläche, es ist für die einzelnen Bauteile jeweils ein Aufmaß durch den AN anzufertigen und der Bauüberwachung des AG zu übergeben.

Die Abnahme des erfolgreichen Ausbaus und der Reinigung erfolgt über den begleitenden Gutachter (Sichtprüfung).

Das Fördern innerhalb der Baustelle ist einzurechnen und wird nicht gesondert vergütet. Die Entsorgung der Materialien wird separat über die entsprechenden Entsorgungspositionen abgerechnet.

Arbeitsschutz wird separat vergütet.
Menge: 280,000 m2

**2.2.8 Ausbau asbesthaltige Faserzement-Schindeln Fassade**
Ausbau von Faserzement-Schindeln der Fassade Hauptgebäude (Höhe bis 10 m) unter Einhaltung der Vorgaben der TRGS 519. Verpackung der asbesthaltigen Materialien in BigBags und Bereitstellung zum Abtransport von der Baustelle unter Einhaltung der Vorgaben der TRGS 519.

Die abschließende Feinreinigung ist in diese Position einzukalkulieren.

Die Vergütung erfolgt nach Quadratmetern Sichtfläche, es ist für die Bauteile ein Aufmaß durch den AN anzufertigen und der Bauüberwachung des AG zu übergeben.

Die Abnahme des erfolgreichen Ausbaus und der Reinigung erfolgt über den begleitenden Gutachter (Sichtprüfung).

Das Fördern innerhalb der Baustelle ist einzurechnen und wird nicht gesondert vergütet. Die Entsorgung der Materialien wird separat über die entsprechenden Entsorgungspositionen abgerechnet.

Arbeitsschutz wird separat vergütet.
Menge: 90,000 m2

**2.2.9 Ausbau asbesthaltiger Faserzementkanal**
*** Pauschalposition
Ausbau des asbesthaltigen Faserzementkanals (ca. 6 m * 0,3 m * 0,2 m) im Hauptgebäude unter Einhaltung der Vorgaben der TRGS 519. Verpackung der asbesthaltigen Materialien in BigBags und Bereitstellung zum Abtransport von der Baustelle unter Einhaltung der Vorgaben der TRGS 519.

Die abschließende Feinreinigung ist in diese Position einzukalkulieren.

Die Vergütung erfolgt pauschal.

Die Abnahme des erfolgreichen Ausbaus und der Reinigung erfolgt über den begleitenden Gutachter (Sichtprüfung, ggf. Freimessung).

Das Fördern innerhalb der Baustelle ist einzurechnen und wird nicht gesondert vergütet. Die Entsorgung der Materialien wird separat über die entsprechenden Entsorgungspositionen abgerechnet.

Arbeitsschutz wird separat vergütet.
Menge: 1,000 psch

**2.2.10 Ausbau asbesthaltige Rohrummantelung Gipsbinde**
Ausbau der asbesthaltigen Rohrummantelung (Gipsbinde) unter Einhaltung der Vorgaben der TRGS 519. Verpackung der asbesthaltigen Materialien in BigBags und Bereitstellung zum Abtransport von der Baustelle unter Einhaltung der Vorgaben der TRGS 519.

Die abschließende Feinreinigung ist in diese Position einzukalkulieren.

Die Vergütung erfolgt nach Laufmetern, es ist für die einzelnen Bauteile jeweils ein Aufmaß durch den AN anzufertigen und der Bauüberwachung des AG zu übergeben.

Die Abnahme des erfolgreichen Ausbaus und der Reinigung erfolgt über den begleitenden Gutachter (Sichtprüfung, ggf. Freimessungen).

Das Fördern innerhalb der Baustelle ist einzurechnen und wird nicht gesondert vergütet. Die Entsorgung der Materialien wird separat über die entsprechenden Entsorgungspositionen abgerechnet.

Arbeitsschutz wird separat vergütet.
Menge: 100,000 m

**2.2.11 Ausbau Asbestpappe**
Ausbau Asbestpappe hinter Elektroinstallation inkl. restloses Entfernen von Restanhaftungen unter Einhaltung der Vorgaben der TRGS 519. Verpackung der asbesthaltigen Materialien in Big-Bags und Bereitstellung zum Abtransport von der Baustelle.

Die abschließende Feinreinigung ist in diese Position einzukalkulieren.

Die Abnahme des erfolgreichen Ausbaus und der Reinigung erfolgt über den begleitenden Gutachter (Sichtprüfung und ggfs. Freimessung).

Das Fördern innerhalb der Baustelle ist einzurechnen und wird nicht gesondert vergütet. Die Entsorgung der Materialien wird separat über die entsprechenden Entsorgungspositionen abgerechnet.

Arbeitsschutz wird separat vergütet.
Menge: 1,000 St

**2.2.12 Ausbau KMF-Dämmung im Deckenaufbau**
Ausbau aller Deckendämmungen im Hauptgebäude, gemäß den Vorgaben der TRGS 521, Verpackung der KMF in Big-Bags und Bereitstellung zum Abtransport von der Baustelle.

Die abschließende Feinreinigung ist in diese Position einzukalkulieren.

Bei der KMF handelt es sich um sogenannte "alte" künstliche Mineralfasern (alte Mineralfaserprodukte sind in die Kategorie K2 (krebserzeugend) einzusufen).

Die Vergütung erfolgt nach Quadratmetern Sichtfläche, es ist für die einzelnen Bauteile jeweils ein Aufmaß durch den AN anzufertigen und der Bauüberwachung des AG zu übergeben.

Die Abnahme des erfolgreichen Ausbaus und der Reinigung erfolgt über den begleitenden Gutachter (Sichtprüfung).

Das Fördern innerhalb der Baustelle ist einzurechnen und wird nicht gesondert vergütet. Die Entsorgung der Materialien wird separat über die entsprechenden Entsorgungspositionen abgerechnet.

Arbeitsschutz wird separat vergütet.
Menge: 125,000 m2

**2.2.13 Ausbau KMF um Rohrleitungen/Lüftungskanäle**
Ausbau aller Ummantelungen und Dämmungen um Rohrleitungen oder Lüftungskanäle in den Gebäuden, gemäß den Vorgaben der TRGS 521, Verpackung der KMF in Big-Bags und Bereitstellung zum Abtransport von der Baustelle.

Die abschließende Feinreinigung ist in diese Position einzukalkulieren.

Die Vergütung erfolgt nach Laufmetern, es ist für die einzelnen Bauteile jeweils ein Aufmaß durch den AN anzufertigen und der Bauüberwachung des AG zu übergeben.

Die Abnahme des erfolgreichen Ausbaus und der Reinigung erfolgt über den begleitenden Gutachter (Sichtprüfung).

Das Fördern innerhalb der Baustelle ist einzurechnen und wird nicht gesondert vergütet. Die Entsorgung der Materialien wird separat über die entsprechenden Entsorgungspositionen abgerechnet.

Arbeitsschutz wird separat vergütet.
Menge: 100,000 m

**2.2.14 Ausbau PAK-haltiger Abdichtungen/Trennlagen**
Zulage zu den Entkernungspauschalen für den rückstandsfreien Ausbau PAK-haltiger Abdichtungen/Trennlagen auf Bitumenbasis, mit PAK-16 >1.000 mg/kg oder Benzo(a)pyren >50 mg/kg, im Bodenaufbau inkl. Ausbau und Separierung von Estrich bzw. über den Abdichtungen befindlichen Bodenaufbaus. Bereitstellung auf separaten Haufwerken zur Beprobung. Separierung der Einzelstoffe. Entsprechender Arbeitsschutz (vgl. u.a. ArSi-Pläne) ist einzukalkulieren.

Die abschließende Feinreinigung ist in diese Position einzukalkulieren.

Die Entsorgung der bituminösen Abdichtungen (sortenrein) erfolgt über gesonderte Entsorgungspositionen.

Die Vergütung erfolgt nach Quadratmetern Sichtfläche, es ist für die einzelnen Bauteile jeweils ein nachvollziehbares Aufmaß durch den AN anzufertigen und der Bauüberwachung des AG zu übergeben.

Die Abnahme des erfolgreichen Ausbaus und der Reinigung erfolgt über den begleitenden Gutachter (Sichtprüfung).

Das Fördern innerhalb der Baustelle ist einzurechnen und wird nicht gesondert vergütet. Die Entsorgung der Materialien wird separat über die entsprechenden Entsorgungspositionen abgerechnet.

Arbeitsschutz wird separat vergütet.
Menge: 220,000 m2

**2.2.15 Ausbau PCB-haltiger Fugenmassen**
Rückstandsfreier Ausbau des PCB-haltigen Fugenmaterials im Bodenaufbau der Fahrzeughalle Süd gemäß den Vorgaben der TRGS 524.

Die Abnahme des erfolgreichen Ausbaus und der Reinigung erfolgt über den begleitenden Gutachter (Sichtprüfung).

Die Vergütung erfolgt nach Laufmetern, es ist für die einzelnen Bauteile jeweils ein Aufmaß durch den AN anzufertigen und der Bauüberwachung des AG zu übergeben.

Das Fördern innerhalb der Baustelle ist einzurechnen und wird nicht gesondert vergütet. Die Entsorgung der Materialien wird separat über die entsprechenden Entsorgungspositionen abgerechnet.
Menge: 25,000 m

**2.2.16 Ausbau Polystyrol (HBCD > 500 mg/kg)**
Ausbau der Polystyroldämmungen im Decken- und Dachaufbau des Hauptgebäudes (HBCD >500 mg/kg).

Verpacken, Verladen der ausgebauten Materialien in Container oder Behälter und Bereitstellung zum Abtransport von der Baustelle.

Aufbau:
Flachdach: Polystyrol zwischen Bitumenbahnen
Abhangdecke Zentralbau: Polystyrol über Gipskarton
Sattedach Ostbau: Polystyrol hinter Gipskarton
Decke OG Westbau: Polystyrol hinter Gipskarton

Das Fördern innerhalb der Baustelle ist einzurechnen und wird nicht gesondert vergütet. Die Entsorgung der Materialien wird separat über die entsprechenden Entsorgungspositionen abgerechnet.

Die Vergütung erfolgt nach Quadratmetern Sichtfläche, es ist für die einzelnen Bauteile jeweils ein Aufmaß durch den AN anzufertigen und der Bauüberwachung des AG zu übergeben.

Der Ausbau von Holzverkleidungen, Abdichtungen, Dampfsperren sind in den Positionen zur Entkernung und dem Ausbau Dachabdichtungen zu kalkulieren.
Menge: 375,000 m2

#### Bereich 2.3 Abbruchmaßnahmen

##### Abschnitt 2.3.1 Rückbau Gebäude

*Hinweis: Vorbemerkungen Gebäuderückbau*
Die Abbrucharbeiten sind entsprechend der durch den Bieter gewählten Technologie durchzuführen. Die für den Abbruch notwendigen Hilfsmittel und Hilfskonstruktionen etc., sowie Maßnahmen zur Sicherung benachbarter, nicht zum Rückbaubereich gehörender Grundstücke und Bauwerke, sind, soweit nicht separat ausgeschrieben, in die entsprechenden Positionen einzuplanen und werden nicht zusätzlich vergütet. Der Abbruch der Anlagen erfolgt gemäß dem in der Leistungsbeschreibung aufgeführten Umfang.
Alle Arbeiten und Materialien müssen den einschlägigen Normen und Bestimmungen in ihrer jeweils neuesten gültigen Fassung sowie dem Stand der Technik entsprechen. Sämtliche Arbeiten sowie die Handhabung und Verwertung/Beseitigung von Materialien haben nach den geltenden technischen Richtlinien, Regeln und Unfallverhütungsvorschriften etc. sowie gesetzlichen und untergesetzlichen Vorschriften zu erfolgen. In der Abbruchposition sind alle zur Durchführung der Aufgabe notwendigen Kosten einzurechnen. Die anfallenden Abbruchmaterialien sind entsprechend den abfallrechtlichen Bestimmungen zu separieren. Die Bereitstellung von Abbruchmaterialien im Baustellenbereich ist mit der Bauleitung abzustimmen.
Der Transport von Rückbaumaterial innerhalb des Baufeldes ist in die Rückbaupauschalen einzukalkulieren. Kontaminierte Materialien sind während des Ausbaus sowie beim Transport und der Lagerung nicht mit anderen Materialien zu vermischen.
Für alle anfallenden und zu entsorgenden Materialien ist unmittelbar der Nachweis über die Massen sowie die ordnungsgemäße Entsorgung zu erbringen (Frist 3 Wochen). Evtl. zusätzliche Transportkosten/Umschlagprozesse innerhalb der Baustelle werden nicht zusätzlich vergütet.

Der Rückbau hat selektiv zu erfolgen. Unterschiedliche Abfallarten sind gesondert zu lagern und zu entsorgen.
Die ordnungsgemäße Entsorgung aller anfallenden Materialien erfolgt auf der Grundlage eines durch die zuständigen Behörden genehmigten Entsorgungskonzeptes über gesonderte Entsorgungspositionen.

Der Auftragnehmer ist verpflichtet, ausschließlich die mit dem Auftraggeber abgestimmten Bereitstellungsflächen und vorhandenen Zuwegungen zu nutzen. Außerhalb dieser Bereiche dürfen nur im direkten Umfeld der Gebäude Abbruchmaterialien gelagert werden.

Die Gebäude müssen vollständig inkl. der Fundamente rückgebaut werden.

Es muss generell von teerhaltigen bzw. stark teerhaltigen Schutzanstrichen an den erdberührten Bauteilen (Bodenplatte und Außenwände UG) ausgegangen werden, die fachgerechte Handhabung (Ausbau, Separierung, Bereitstellung auf Bereitstellungslager ggfs. abgedeckt) muss in die Rückbaupauschale einkalkuliert werden.

**2.3.1.1 Gebäudeabbruch Hauptgebäude**
*** Pauschalposition
Vollständiger und geordneter selektiver Rückbau der Gebäude bis zum festgelegten Übergabepunkt.

Zur Planung wurden Raumbücher erstellt. Der Aufbau der Innenausbauten und die Art der Wände, Decken und Fußbodenaufbauten ist diesen zu entnehmen.

| Gebäude | HG |
| --- | --- |
| Geschosszahl | 3 |
| BRI [m³] | 3035,34 |
| BGF KG [m²] | 339,37 |
| Höhe KG [m] | 3,30 |
| BGF EG [m²] | 394,69 |
| Höhe EG [m] | 3,30 |
| BGF 1.OG [m²] | 227,02 |
| Höhe 1.OG [m] | 4,90 |
| BGF 2.OG [m²] | - |
| Höhe 2.OG [m] | - |
| BGF 3.OG [m²] | - |
| Höhe 3.OG [m] | - |

Der Rückbau erfolgt inkl. Bodenplatten und Fundamenten. Die erforderlichen Aushubarbeiten sind einzukalkulieren.
Separierung der gesamten mineralischen Bausubstanz und Bereitstellung zur Beprobung auf Anordnung durch den begleitenden Gutachter bzw. durch die Bauüberwachung.
Mineralische Abbruchmaterialien nach Maßgaben des Entsorgers/Verwerters brechen, laden, zum zugewiesenen Bereitstellungslager transportieren, abladen und geordnet in Mietenform (max. 500 m3) lagern.

Aufbau Hauptgebäude:
Ostbau mit Satteldach (EG, OG mit Spitzboden),
Westbau mit Satteldach (EG, OG mit Spitzboden),
Zentralbau mit Flachdach (EG)

Gebäude vollständig unterkellert.

Wände aus größtenteils verputztem Ziegelmauerwerk mit
weißem Anstrich, teils gefliest, Fassade verputzt und gestrichen.

Boden des KG aus Beton/Estrich auf Bruchsteinlage, teilweise
gefliest, Boden des EG aus Beton und Estrich, teils gefliest.
Decke EG und Boden Spitzboden Ostbau aus Holzkonstruktion.
Boden des Spitzbodens Westbau aus Holzkonstruktion.
Decke des EG Zentralbau aus Beton (Flachdach).

Satteldächer: Holzbalkenkonstruktion/
Biberschwanzziegel-Deckung.
Menge: 1,000 psch

**2.3.1.2 Gebäudeabbruch Fahrzeughalle Nord**
*** Pauschalposition
Vollständiger und geordneter selektiver Rückbau der Gebäude bis zum festgelegten Übergabepunkt.

Zur Planung wurden Raumbücher erstellt. Der Aufbau der Innenausbauten und die Art der Wände, Decken und Fußbodenaufbauten ist diesen zu entnehmen.

| Gebäude | Kfz-Halle N |
| --- | --- |
| Geschosszahl | 1 |
| BRI [m³] | 705,28 |
| BGF KG [m²] | - |
| Höhe KG [m] | - |
| BGF EG [m²] | 151,67 |
| Höhe EG [m] | 5,72 |
| BGF 1.OG [m²] | - |
| Höhe 1.OG [m] | - |
| BGF 2.OG [m²] | - |
| Höhe 2.OG [m] | - |
| BGF 3.OG [m²] | - |
| Höhe 3.OG [m] | - |

Der Rückbau erfolgt inkl. Bodenplatten und Fundamente. Die erforderlichen Aushubarbeiten sind einzukalkulieren.
Separierung der gesamten mineralischen Bausubstanz und Bereitstellung zur Beprobung auf Anordnung durch den begleitenden Gutachter bzw. durch die Bauüberwachung.
Mineralische Abbruchmaterialien nach Maßgaben des Entsorgers/Verwerters brechen, laden, zum zugewiesenen Bereitstellungslager transportieren, abladen und geordnet in Mietenform (max. 500 m3) lagern.

Aufbau Fahrzeughalle Nord:
Boden, Wände, Giebel, Dach aus Beton.
Menge: 1,000 psch

**2.3.1.3 Gebäudeabbruch Fahrzeughalle Süd**
*** Pauschalposition
Vollständiger und geordneter selektiver Rückbau der Gebäude bis zum festgelegten Übergabepunkt.

Zur Planung wurden Raumbücher erstellt. Der Aufbau der Innenausbauten und die Art der Wände, Decken und Fußbodenaufbauten ist diesen zu entnehmen.

| Gebäude | Kfz-Halle S |
| --- | --- |
| Geschosszahl | 2 |
| BRI [m³] | 849,00 |
| BGF KG [m²] | - |
| Höhe KG [m] | - |
| BGF EG [m²] | 141,50 |
| Höhe EG [m] | 4,00 |
| BGF 1.OG [m²] | 135,80 |
| Höhe 1.OG [m] | 4,00 |
| BGF 2.OG [m²] | - |
| Höhe 2.OG [m] | - |
| BGF 3.OG [m²] | - |
| Höhe 3.OG [m] | - |

Der Rückbau erfolgt inkl. Bodenplatten und Fundamente. Die erforderlichen Aushubarbeiten sind einzukalkulieren.
Separierung der gesamten mineralischen Bausubstanz und Bereitstellung zur Beprobung auf Anordnung durch den begleitenden Gutachter bzw. durch die Bauüberwachung.
Mineralische Abbruchmaterialien nach Maßgaben des Entsorgers/Verwerters brechen, laden, zum zugewiesenen Bereitstellungslager transportieren, abladen und geordnet in Mietenform (max. 500 m3) lagern.

Aufbau Fahrzeughalle Süd:
Betonboden, Wände aus Ziegelmauerwerk mit Putz und Anstrich, Stahlträger. Satteldach aus Holzbalkenkonstruktion mit Biberschwanzziegeln.
Menge: 1,000 psch

**2.3.1.4 Gebäudeabbruch Übungsturm**
*** Pauschalposition
Vollständiger und geordneter selektiver Rückbau der Gebäude bis zum festgelegten Übergabepunkt.

Zur Planung wurden Raumbücher erstellt. Der Aufbau der Innenausbauten und die Art der Wände, Decken und Fußbodenaufbauten ist diesen zu entnehmen.

| Gebäude | Turm |
| --- | --- |
| Geschosszahl | 4 |
| BRI [m³] | 141,90 |
| BGF KG [m²] | - |
| Höhe KG [m] | - |
| BGF EG [m²] | 14,19 |
| Höhe EG [m] | 2,50 |
| BGF 1.OG [m²] | 14,19 |
| Höhe 1.OG [m] | 2,50 |
| BGF 2.OG [m²] | 14,19 |
| Höhe 2.OG [m] | 2,50 |
| BGF 3.OG [m²] | 14,19 |
| Höhe 3.OG [m] | 2,50 |

Der Rückbau erfolgt inkl. Bodenplatten und Fundamente. Die erforderlichen Aushubarbeiten sind einzukalkulieren.
Separierung der gesamten mineralischen Bausubstanz und Bereitstellung zur Beprobung auf Anordnung durch den begleitenden Gutachter bzw. durch die Bauüberwachung.
Mineralische Abbruchmaterialien nach Maßgaben des Entsorgers/Verwerters brechen, laden, zum zugewiesenen Bereitstellungslager transportieren, abladen und geordnet in Mietenform (max. 500 m3) lagern.

Aufbau Übungsturm:
Stahlträgerkonstruktion auf 4-Punkt-Betonfundament, Wände einseitig mit Holz verkleidet, Holzböden im 1. - 3. OG.
Menge: 1,000 psch

**2.3.1.5 Separierung Betonboden Fahrzeughallen**
*** Pauschalposition
Separierung des Betonbodens der Fahrzeughallen und Bereitstellung zur Beprobung auf Anordnung durch den begleitenden Gutachter bzw. durch die Bauüberwachung.
Material nach Maßgaben des Entsorgers/Verwerters brechen, laden, zum zugewiesenen Bereitstellungslager transportieren, abladen und geordnet in Mietenform (max. 500 m3) lagern.
Menge: 1,000 psch

**2.3.1.6 Rückbau Funkmast**
*** Pauschalposition
Vollständiger Rückbau des Funkmastes (ca. 8 m * 0,3 m * 0,3 m) inkl. Bodenplatten und Fundamenten. Schäden an der umliegenden Vegetation sind möglichst gering zu halten.
Das Fördern innerhalb der Baustelle ist einzurechnen und wird nicht gesondert vergütet. Die Entsorgung der Materialien wird separat über die entsprechenden Entsorgungspositionen abgerechnet.
Menge: 1,000 psch

**2.3.1.7 Rückbau offener Holzunterstand**
*** Pauschalposition
Vollständiger und geordneter selektiver Rückbau des offenen Holzunterstandes (ca. 9 m * 4 m Grundfläche und 4 m Boden bis First) bis zum festgelegten Übergabepunkt inkl. Bodenaufbau und Fundamenten. Die erforderlichen Aushubarbeiten sind einzukalkulieren.
Separierung der gesamten mineralischen Bausubstanz und Bereitstellung zur Beprobung auf Anordnung durch den begleitenden Gutachter bzw. durch die Bauüberwachung.
Mineralische Abbruchmaterialien nach Maßgaben des Entsorgers/Verwerters brechen, laden, zum zugewiesenen Bereitstellungslager transportieren, abladen und geordnet in Mietenform (max. 500 m3) lagern.
Das Fördern der Materialien innerhalb der Baustelle und zur Bereitstellungsfläche ist einzurechnen und wird nicht gesondert vergütet. Die Entsorgung der Materialien wird separat über die entsprechenden Entsorgungspositionen abgerechnet.

Aufbau offener Holzunterstand:
Offener Holzständer-Unterstand mit Satteldach. Rückseite mit senkrechten Holzbrettern verschalt, Vorder- und Seitenbereich offen. Dach mit Biberschwanzziegeln. Boden gepflastert.
Menge: 1,000 psch

##### Abschnitt 2.3.2 Rückbau Freiflächen

**2.3.2.1 Bordsteine, Entwässerungsrinnen abbrechen**
Abbruch von Hoch- und Tiefbordsteinen, Betonleistensteinen, Rinnensteinen, Drei-Zeiler aus Beton oder Naturstein, teilweise mit angegliederten Ein-Zeiler inkl. Fundamenten und Rückenstützen aus Beton, Bettungsdicke bis 40 cm, Material auf eine max. Kantenlänge von max. 50 cm zerkleinern, laden, zum zugewiesenen Bereitstellungslager transportieren, abladen und geordnet in Mietenform lagern.
Die Erschwernis für den Rückbau von Straßeneinläufen aus Beton oder PE mit Gitterrostabdeckung ist einzukalkulieren. Kalkulationsgrundlage: 1 Stck. Straßeneinlauf pro 50 m Bordstein.
Nicht mineralische Bauteile sind zu separieren und getrennt nach Materialart in Containern für den Abtransport und die Verwertung/Entsorgung zu lagern.
Beim Rückbau ist sicherzustellen, dass die Bord- und Randsteine inkl. Fundamente vom angrenzenden Asphalt als auch von mineralischen Tragschichten getrennt werden.
Die Entsorgung/Verwertung wird gesondert vergütet.
Abrechnung erfolgt in Laufmetern nach gemeinsamem Aufmaß mit der örtlichen Bauleitung.
Menge: 200,000 m

**2.3.2.2 Ausbau mineralische Tragschichten, Dicke 10 bis 50 cm**
Ausbau mineralische Tragschichten unter befestigten Flächen (Asphalt, Beton, Pflaster), Dicke 10-50 cm, im Mittel; 30 cm.
Material lösen, laden, zum zugewiesenen Bereitstellungslager transportieren, abladen und geordnet in Mietenform lagern.

Die Entsorgung/Verwertung wird gesondert vergütet. Abrechnung erfolgt in m² nach gemeinsamem Aufmaß mit der örtlichen Bauleitung.
Menge: 400,000 m2

**2.3.2.3 Mauer Beton (Höhe 0,3 m) rückbauen**
Betonmauer (Höhe 0,3m, Breite 0,34m) rückbauen inkl. Fundament, mineralisches Abbruchmaterial zerkleinern auf eine max. Kantenlänge von 50 cm, vom mineralischen Unterbau trennen und sortieren. Anfallendes Bodenaushubmaterial seitlich lagern, Baugrube verfüllen und verdichten.
Material laden, zum zugewiesenen Bereitstellungslager transportieren, abladen und geordnet in Mietenform lagern.
Die Entsorgung/Verwertung wird gesondert vergütet. Abrechnung erfolgt in m³ nach gemeinsamem Aufmaß mit der örtlichen Bauleitung.
Menge: 5,000 m3

**2.3.2.4 Mauer Beton (Höhe 2,0 m) rückbauen**
Betonmauer (Höhe 2,0 m, Breite 0,34 m) rückbauen inkl. Fundament, mineralisches Abbruchmaterial zerkleinern auf eine max. Kantenlänge von 50 cm, vom mineralischen Unterbau trennen und sortieren. Anfallendes Bodenaushubmaterial seitlich lagern, Baugrube verfüllen und verdichten.
Material laden, zum zugewiesenen Bereitstellungslager transportieren, abladen und geordnet in Mietenform lagern.
Die Entsorgung/Verwertung wird gesondert vergütet. Abrechnung erfolgt in m³ nach gemeinsamem Aufmaß mit der örtlichen Bauleitung.
Menge: 34,000 m3

**2.3.2.5 Rückbau Asphaltwege / asphaltierte Flächen**
Rückbau Asphaltwege und -flächen, bestehend aus Deck-, Binder- und Asphalttragschicht. Die mineralische Tragschicht ist vom Asphalt beim Ausbau zu separieren.
Dicke 5-15 cm

Material getrennt laden, zum zugewiesenen Bereitstellungslager transportieren, abladen und geordnet in Mietenform lagern.

Die Entsorgung/Verwertung wird gesondert vergütet.
Die Abrechnung erfolgt in m² nach gemeinsamem Aufmaß mit der örtlichen Bauleitung.
Menge: 700,000 m2

**2.3.2.6 Pflasterbelag abbrechen**
Abbruch von Pflasterseinen, unterschiedliche Formen (Platten, Verbundpflaster, etc.).
Material laden, zum zugewiesenen Bereitstellungslager transportieren, abladen und geordnet in Mietenform lagern.
Beim Rückbau ist sicherzustellen, dass die Pflastersteine inkl. Randsteinen von mineralischen Tragschichten getrennt werden. Die Entsorgung/Verwertung wird gesondert vergütet. Abrechnung erfolgt in m² nach gemeinsamem Aufmaß mit der örtlichen Bauleitung.
Menge: 400,000 m2

### Titel 3 Erdarbeiten

*Hinweis: Vorbemerkungen Erdarbeiten*
Die Erdarbeiten im Umgriff zu den Gebäude,- Leitungs,-und Freiflächenrückbauarbeiten sind an verschiedenen Stellen in Einzelflächen in verschiedenen Größen auszuführen. Das Umsetzen der zum Aushub, Verfüllen, Abtrag und Andecken notwendigen Geräte und Mannschaft, sowie der Transport von Material zu den Bereitstellungsflächen mit den zugehörigen Transportentfernungen sind in die Einheitspreise einzukalkulieren. Die für die Durchführung der Arbeiten notwendigen Sicherungsmaßnahmen und Sicherungseinrichtungen wie Verbau, Überfahrtplatten für Gräben, Unterfangungen, Hilfsmittel und Hilfskonstruktionen sind einzukalkulieren. Die Böschungen sind mit einem Böschungswinkel von 45° auszuführen.

Bauablauf Erdarbeiten
Der Bodenaushub erfolgt i.d.R. auf konventionelle Weise. Belasteter und unbelasteter Erdaushub sind gemäß Herkunft und ggf. Belastung auf Anweisung der Bauüberwachung zu separieren, zum Bereitstellungslager zu transportieren oder falls möglich, neben der Baugrube zu lagern und dort auf Haufwerken von bis zu 500 m³ zu setzen. Nach Vorlage der Deklarationsanalytik ist das Material dem entsprechenden Entsorgungs-/Verwertungsweg zuzuführen oder wiedereinzubauen. Die Haufwerksbeprobung (Deklarationsbeprobung) erfolgt durch die Fachbauleitung gem. LAGA PN 98. Bis zum Vorliegen der Analysenergebnisse sind etwa sieben Werktage einzukalkulieren.
Aushubmaterial, welches zur Herstellung der Böschungen in die Baugruben wieder eingebaut werden kann, ist vorher durch die Bauleitung freizugeben.

*Hinweis: Aushub*
Bodenaushub
Der Bodenaushub ist in Maschinenschachtung profil-, höhen- und fluchtgerecht gemäß geltender Unfallverhütungsvorschrift auszuheben und seitlich zu lagern.
Es wird ausdrücklich darauf hingewiesen, dass nicht zwischen Hand- und Maschinenarbeit unterschieden wird. Das Freilegen von Rohr- und Schachtanbindungen ist einzukalkulieren.
Quertransporte werden nicht gesondert vergütet und sind einzukalkulieren.
- Abrechnungstiefe: GOK bis Baugrubensohle
- Neigung Baugrubenwände: 45°-Linie zur GOK durch Fußpunkt Baugrubensohle

Aushub von Leitungsgräben
Boden- und Grabenaushub in Maschinenschachtung profil-, höhen- und fluchtgerecht nach Unfallverhütungsvorschrift ausheben und seitlich lagern, Graben verbauen. Verbau nach statischen und konstruktiven Erfordernissen unter Berücksichtigung der Arbeitsraumbreiten nach DIN 4124 und EN 1610 herstellen. Art des Verbaues nach Wahl des AN. Verbau und zugehöriger Erdaushub, sowie Behinderungen durch den Verbau werden nicht gesondert vergütet und sind in die Positionen einzukalkulieren.
Das Überbrücken der Rohrgräben zur Aufrechterhaltung des Bauverkehrs ist im Einheitspreis enthalten.
Quertransporte werden nicht gesondert vergütet und sind einzukalkulieren. Abrechnung mit senkrechten Grabenwänden und nach Grabenlänge. Abrechnung nach gewachsenem Boden. Abrechnung Rohrgrabenbreite gemäß DIN EN 1610. Abrechnung Aushubtiefe nach Aufmaß an der Entnahmestelle.

#### Bereich 3.1 Kampfmittel

*Hinweis: Vorbemerkungen Kampfmittel*
Einer Kampfmittelfreiheit für diese Flächen kann nicht verbindlich zugesagt werden. Aus Vorsorgegründen sind daher alle Arbeiten mit Bodeneingriffen, falls diese erforderlich werden, durch einen Befähigungsscheininhaber nach §20 SprengG zu begleiten (siehe Anlage 12).

Belehrung - Kampfmittel:
Das gesamte, auf der Liegenschaft eingesetzte Personal (auch Nachunternehmer) ist zusätzlich aktenkundig durch einen Befähigungsscheininhaber nach §20 SprengG über die Möglichkeit von Kampfmittelfunden, die davon ausgehenden Gefahren und über zu ergreifende Schutzmaßnahmen zu belehren.

**3.1.1 Kampfmittelbegleitung - Rückbau Freiflächen**
Begleitung der Arbeiten durch einen Befähigungsscheininhaber nach §20 SprengG bei Eingriffen unterhalb GOK.
Menge: 1,000 d

#### Bereich 3.2 Erdarbeiten für Leitungsrückbau

**3.2.1 Suchschürfe, Aufgrabungen Leitungen und Tanks**
Baggerschürfe zur Erkundung der genauen Lage von erdverlegten Leitungen, unterirdischen Tanks sowie zur Freilegung zugehöriger Domschächte oder Abscheideanlagen, zur Stilllegung von Rohrleitungen.

Boden lösen, verfüllen und verdichten, Arbeiten mit Gerät.

Tiefe bis 3,50 m.

Abrechnung als Halbtagespauschale (bis 4 h Anwesenheit vor Ort) Bagger inkl. Geräteführer und Betriebsmittel. An- und Abfahrt und sonstigen Nebenkosten sind in die Position einzukalkulieren und werden nicht gesondert vergütet.
Menge: 6,000 St

**3.2.2 Aushub Boden Versorgungsgräben bis 2,5 m, seitlich lagern**
Boden für Gräben (zum Ausbau von Leitungen, Kabeln und Schächten, etc., z.T. kleinräumig gegliedert), in Maschinenschachtung, mit senkrechten Grabenwänden profilgerecht lösen, seitlich lagern, einschl. Verbau nach statischen und konstruktiven Erfordernissen, Art des Verbaues nach Wahl des AN,
nach den Zusätzlichen Technischen Vertragsbedingungen und Richtlinien für Aufgrabungen in Verkehrsflächen (ZTV A-StB).

Die Erschwernis des Nachgrabens entlang der auszubauenden Leitung ist in die Position einzukalkulieren.
Abrechnungsgrabenbreite gemäß DIN EN 1610 abhängig vom Außendurchmesser der Leitung, i. Mittel 0,8 m - 1,2 m.

Aushubtiefe bis 2,5 m.

Mengenermittlung gemäß Aufmaß an der Entnahmestelle.
Menge: 800,000 m3

**3.2.3 Seitlich gelagerten Aushub ehem. Leitungen verdichtet einbauen**
Zum Einbau freigegebener, seitlich gelagerten Aushub lagenweise in Lagen von 20-30 cm verdichtet in ausgehobene Graben ehemaliger Leitungen einbauen und unter Beachtung der DIN 18300 und der in dieser Norm aufgeführten Richtlinien verdichten.

Verdichtungsgrad DPr mind. >=100 %
Ev2 > 45 MN/m².

Einbautiefe bis 2,50 m.
Ausführung abschnittsweise, Abrechnung nach Aufmaß auf der Baustelle.
Menge: 800,000 m3

#### Bereich 3.3 Rückbau erdverlegter Anlagen und Leitungen

*Hinweis: Medientrennung*
Medienversorgung und -trennung
Der AN hat sich bei den einschlägigen Versorgungsträgern von öffentlichen Versorgungs- und Spartenträgern zu vergewissern, ob Leitungen im Baubereich vorhanden sind und ob diese stillgelegt sind. Werden Kabel, Leitungen u. a. unvermutet angetroffen, so ist unverzüglich die Bauüberwachung zu verständigen. Frei- und Umlegungsarbeiten an Leitungen und Kabeln sind nur in Abstimmung mit der Bauüberwachung vorzunehmen.
Medientrennung:
Die Ver- und Entsorgungsleitungen sämtlicher Gebäude und Einrichtungen auf dem Gelände werden in Abstimmung mit den jeweiligen Betreibern stillgelegt und fachgerecht durch Fachpersonal getrennt und ausgebaut. Das Gelände soll spartenfrei übergeben werden.

*Hinweis: Rückbau unterirdischer Tanks und Abscheider/Schlammfang*
Es sind insbesondere folgende Leistungen in die Angebotspreise einzurechnen:
- Stellung und das Vorhalten sämtlicher notwendiger Gerüste, Rüst- und Hebezeuge
- Werkzeuge, Maschinen und Geräte (mit Betriebsstoffen und Bedienung) inkl. erforderlicher Verlängerungen
- Kosten für Beschaffung, Installation, Unterhalt und ordnungsgemäße Beseitigung von Hilfsgeräten und Materialien besonderes Aufräumen der Baustelle in angemessenen Zeiträumen sowie nach Aufforderung des AG
- Verpackung und Bereitstellung auf dem Bereitstellungslager von allen bei der Durchführung der Leistung anfallenden Abfällen
- Beseitigung von Verunreinigungen auf dem Baugelände und den angrenzenden Grundstücken
Die Entsorgung des Heizöltanks und des Leichtflüssigkeitsabscheiders sind in die jeweiligen Ausbaupositionen einzukalkulieren. Die Entsorgung der übrigen Abfälle erfolgt über den Titel Entsorgung.

**3.3.1 Ausbau und fachgerechtes Trennen Kommunikationsleitungen**
Ausbau und fachgerechtes Trennen von erdverlegten Kommunikationsleitungen bis zur Grundstücksgrenze.

Kennzeichnung der genauen Lage an der Grundstücksgrenze.

Ausgebaute Leitungen zum zugewiesenen Bereitstellungslager transportieren oder in bereitzustellende Transportcontainer für eine direkte Abfuhr verladen.

Die Entsorgung/Verwertung der einzelnen Fraktionen/Abfallarten wird gesondert vergütet.

Abrechnung erfolgt in m nach gemeinsamem Aufmaß mit der örtlichen Bauleitung.
Menge: 40,000 m

**3.3.2 Ausbau von Stromleitungen, Tiefe bis 2,00 m**
Ausbau von erdverlegten Stromleitungen bis zur Grundstücksgrenze.
Kennzeichnung der genauen Lage an der Grundstücksgrenze.
Ausgebaute Leitungen zum zugewiesenen Bereitstellungslager transportieren oder in bereitzustellende Transportcontainer für eine direkte Abfuhr verladen.
Die Entsorgung/Verwertung der einzelnen Fraktionen/Abfallarten wird gesondert vergütet. Abrechnung erfolgt in m nach gemeinsamem Aufmaß mit der örtlichen Bauleitung.
Menge: 90,000 m

**3.3.3 Ausbau/Abbruch und fachgerechtes Trennen/Verdämmen von Abwasserleitungen, Tiefe bis 2,50 m**
Ausbau/Abbruch und fachgerechtes Trennen/Verdämmen von erdverlegten Abwasserleitungen, inkl Schächten bis Rohrdurchmesser DN 150 bis zur Grundstücksgrenze.

Kennzeichnung der genauen Lage an der Grundstücksgrenze.

Ausgebaute Abwasserleitungen und Schächte zum zugewiesenen Bereitstellungslager transportieren oder in bereitzustellende Transportcontainer für eine direkte Abfuhr verladen.
Die Entsorgung/Verwertung der einzelnen Fraktionen/Abfallarten wird gesondert vergütet. Abrechnung erfolgt in m nach gemeinsamem Aufmaß mit der örtlichen Bauleitung.
Menge: 70,000 m

**3.3.4 Ausbau/Abbruch von Wasserleitungen, Tiefe bis 2,50 m**
Ausbau/Abbruch aller erdverlegten Wasserleitungen bis zur Grundstücksgrenze.

Kennzeichnung der genauen Lage an der Grundstücksgrenze.

Ausgebaute Leitungen zum zugewiesenen Bereitstellungslager transportieren oder in bereitzustellende Transportcontainer für eine direkte Abfuhr verladen.
Die Entsorgung/Verwertung der einzelnen Fraktionen/Abfallarten wird gesondert vergütet. Abrechnung erfolgt in m nach gemeinsamem Aufmaß mit der örtlichen Bauleitung.
Menge: 50,000 m

**3.3.5 Ausbau Sickerschächte, DN2000, Tiefe bis 2 m**
Ausbau von Sickerschächten.
Ausgebaute Schächte zum zugewiesenen Bereitstellungslager transportieren.
Die Entsorgung/Verwertung der einzelnen Fraktionen/Abfallarten wird gesondert vergütet.
Menge: 4,000 St

**3.3.6 Heizöltank leeren, reinigen, stilllegen**
Ordnungsgemäße Reinigung und Stilllegung des unterirdischen Heizöltanks inkl. Verbindungsleitungen.
Inklusive aller erforderlichen Nebenarbeiten durch einen Fachbetrieb nach § 19L WHG bzw. nach "Verordnung über Anlagen zum Umgang mit wassergefährdenden Stoffen" vom 31.03.2010. Ggf. vorhandene Reststoffe und anfallende Reinigungsmittel / Flüssigkeiten sind mit Saug-/ Spülwagen abzupumpen und ordnungsgemäß zu entsorgen. Die Entsorgung der flüssigen Abfälle ist mit einzukalkulieren.
Die Stilllegungsprüfung ist durch einen Sachverständigen nach § 18 der Anlagenverordnung (VAwS) durchzuführen. Die entsprechenden Nachweise, Bescheinigungen, Dokumente sind durch den AN den zuständigen Behörden anzuzeigen und dem AG zu übergeben.
Menge: 1,000 St

**3.3.7 Tank ausbauen und entsorgen**
Rückbau unterirdischer Stahltank für Heizöl (Fassungsvermögen bis einschließlich 10.000 Liter) inkl. Domschächten und -deckel, sowie Schutzummantelung (Isolationsschicht aus Teer, Teerkork, o.ä.).
Diese Position umfasst das Freilegen, den Ausbau, das Laden, den Transport und die fachgerechte Entsorgung des Tanks inkl. Ein- und Anbauten, Beton, Boden, sowie nichtmineralisches (z.B. Teerummantelung, Stahl, Kabel, Kunststoff) Material trennen. Teerhaltige Materialien sind von sonstigen Materialien händisch zu trennen und separat zu entsorgen. Arbeitsschutz für den Umgang mit teerhaltigen Materialien ist einzukalkulieren.
Mineralisches Material laden, zerkleinern auf eine max. Kantenlänge von 50 cm, zum zugewiesenen Bereitstellungslager transportieren, abladen und geordnet in Mietenform lagern. Beton und Boden sind getrennt zu lagern. Nicht mineralisches Material in bereitzustellende Transportcontainer für eine direkte Abfuhr verladen.
Der Bodenaushub ist bei umwelttechnischen Auffälligkeiten nach Anweisungen der Fachbauleitung zu laden und zum Bereitstellungslager zu transportieren. Zusätzlicher Aushub nach Anweisung durch die Bauüberwachung aufgrund von umwelttechnischen Auffälligkeiten wird gesondert vergütet.
Ggf. benötigte Hilfsmittel (z.B. Verbau, Hebegeräte) sind in diese Position einzukalkulieren.
Die Grube ist gemäß den Unfallverhütungsvorschriften ordnungsgemäß zu sichern (Absturzsicherung entsprechend den Vorschriften der ZTV-SA) und zu beleuchten. Der AN haftet allein für die vorzunehmende Sicherung.
Die Erdarbeiten zum Freilegen des Tanks sowie zum Anlegen von Böschungen sind in die Position einzukalkulieren. Wartezeiten zwischen Aushub und Rückverfüllung für die Durchführung einer Beweissicherung (z.B. Probenahme/Analytik) sind einzukalkulieren.
Der Rückbau von ggf. vorhandenen Oberflächenversiegelungen und/oder Gebäuden wird gesondert vergütet. Die Entsorgung/Verwertung von mineralischen Materialien wird gesondert vergütet.
Menge: 1,000 St

**3.3.8 Benzinabscheider ausbauen und entsorgen**
Rückbau unterirdischer Benzinabscheider inkl. Domschächten und -deckel, sowie Schutzummantelung (Isolationsschicht aus Teer, Teerkork, o.ä.).
Diese Position umfasst das Freilegen, den Ausbau, das Laden, den Transport und die fachgerechte Entsorgung des Benzinabscheiders. Boden, sowie nichtmineralisches (z.B. Teerummantelung, Stahl, Kabel, Kunststoff) Material trennen. Teerhaltige Materialien sind von sonstigen Materialien händisch zu trennen und separat zu entsorgen. Arbeitsschutz für den Umgang mit teerhaltigen Materialien ist einzukalkulieren.
Mineralisches Material laden, zerkleinern auf eine max. Kantenlänge von 50 cm, zum zugewiesenen Bereitstellungslager transportieren, abladen und geordnet in Mietenform lagern. Beton und Boden sind getrennt zu lagern. Nicht mineralisches Material in bereitzustellende Transportcontainer für eine direkte Abfuhr verladen.
Der Bodenaushub ist bei umwelttechnischen Auffälligkeiten nach Anweisungen der Fachbauleitung zu laden und zum Bereitstellungslager zu transportieren. Zusätzlicher Aushub nach Anweisung durch die Bauüberwachung aufgrund von umwelttechnischen Auffälligkeiten wird gesondert vergütet.
Ggf. benötigte Hilfsmittel (z.B. Verbau, Hebegeräte) sind in diese Position einzukalkulieren.
Die Grube ist gemäß den Unfallverhütungsvorschriften ordnungsgemäß zu sichern (Absturzsicherung entsprechend den Vorschriften der ZTV-SA) und zu beleuchten. Der AN haftet allein für die vorzunehmende Sicherung.
Die Erdarbeiten zum Freilegen des Abscheiders sowie zum Anlegen von Böschungen sind in die Position einzukalkulieren. Wartezeiten zwischen Aushub und Rückverfüllung für die Durchführung einer Beweissicherung (z.B. Probenahme/Analytik) sind einzukalkulieren.
Der Rückbau von ggf. vorhandenen Oberflächenversiegelungen und/oder Gebäuden wird gesondert vergütet. Die Entsorgung/Verwertung von mineralischen Materialien wird gesondert vergütet.
Menge: 1,000 St

**3.3.9 Ausbau Verbindungsleitungen**
Ausbau (inkl. sämtlicher Erdarbeiten und Reinigung von Verbindungsleitungen von/zu Tanks, Abscheidern oder Revisionsschächten).
Inkl. Verschließen von Zugangsleitungen mit Dämmer. Mineralisches (Beton, Schotter) und nichtmineralisches (z.B. Metall, Kunststoff) Material trennen.
Mineralisches Material, zerkleinern auf eine max. Kantenlänge von 50 cm, laden, zum zugewiesenen Bereitstellungslager transportieren, abladen und geordnet in Mietenform lagern. Nicht mineralisches Material in bereitzustellende Transportcontainer für eine direkte Abfuhr verladen. Die Entsorgung/Verwertung der einzelnen Fraktionen/Abfallarten wird gesondert vergütet. Abrechnung erfolgt nach örtlichem Aufmaß in m.
Menge: 30,000 m

**3.3.10 Rückbau Brunnen**
Ausbau (inkl. sämtlicher Erdarbeiten)

Mineralisches Material, zerkleinern auf eine max. Kantenlänge von 50 cm, laden, zum zugewiesenen Bereitstellungslager transportieren, abladen und geordnet in Mietenform lagern. Nicht mineralisches Material in bereitzustellende Transportcontainer für eine direkte Abfuhr verladen. Die Entsorgung/Verwertung der einzelnen Fraktionen/Abfallarten wird gesondert vergütet.
Menge: 1,000 St

#### Bereich 3.4 Aushub, Transport und Rückverfüllungen

*Hinweis: Oberboden*
Der vorhandene Oberboden ist abzuschieben und, insofern es die Platzverhältnisse zulassen, seitlich in messbaren Mieten sachgemäß zu lagern. Belasteter Oberboden, der nicht wieder angedeckt wird, ist zum vom AN angegebenen Zwischenlagerplatz (Bereitstellungsfläche) abzufahren.

**3.4.1 Oberboden abtragen**
Oberboden mit leicht verrottbarer Pflanzendecke abtragen und zur Bereitstellungsfläche transportieren Abtragdicke im Mittel 0,2 m.
Menge: 100,000 m3

**3.4.2 Aushub und grundstücksinterner Transport von Aushubmaterial**
Aushub Boden
Boden lösen, grundstücksintern transportieren und auf Haufwerk setzen.
Menge: 250,000 m3

**3.4.3 Herstellung profilierter Böschungen in Gruben, Boden auf Baustelle gelagert einbauen**
Unbelasteter Boden auf der Baustelle gelagert zur Herstellung der Böschungen (Böschungswinkel 45°) in Fundamentgräben, Baugruben und Leitungsgräben einbauen, inkl. grundstücksinterner Transport (Aufnehmen, Laden, Transportieren, Abladen, Verdichten etc.).
Vergütung erfolgt nach Volumen rückverfüllten Bodens. Es ist vom AN ein nachvollziehbares Aufmaß anzufertigen und zur Kontrolle der Bauüberwachung des AG zu übergeben.
Menge: 250,000 m3

### Titel 4 Transport & Entsorgung

#### Bereich 4.1 Transport / Entsorgung

*Hinweis: Vorbemerkung Transport und Entsorgung*
Die Verwertung/Entsorgung von Baurestmassen beinhaltet die privaten Entsorgungsentgelte/Gebühren bei den Annahmestellen und sämtliche Genehmigungsgebühren.

Die Zuweisung der Baurestmassen zu den im beiliegenden Leistungsverzeichnis aufgeführten Positionen erfolgt ausschließlich in Absprache mit der örtlichen Bauleitung bzw. dem begleitenden Gutachter. Für die Deklaration der Abfälle ist ausschließlich die Analytik des begleitenden Gutachters alleinverbindlich. Der Zeitraum von Probenahme bis zum Eintreffen der Deklarationsanalytik von bis zu 10 Werktagen ist zu berücksichtigen. Die deklarierten Massen sind bis spätestens 10 Tage nach Vorlage der Deklarationsanalytik fachgerecht zu entsorgen und aus dem Bereitstellungslager zu entfernen.

Dem Angebot sind die voraussichtlichen Verwertungs-/Entsorgungswege beizulegen, einschließlich einer schriftlichen Erklärung der jeweiligen annehmenden Stelle, dass die jeweiligen ausgeschriebenen Baurestmassen im Auftragsfall angenommen werden. Änderungen der vorgelegten Verwertungs-/Entsorgungswege nach Auftragsvergabe sind dem AG zur Prüfung vorzulegen.
Die für die Genehmigung der Abfuhr erforderliche Deklarationsanalyse und erforderliche Nachanalysen des Bauschutts auf ausgewählte Parameter werden ausschließlich bauseits gestellt und sind alleinverbindlich.

Abfallerzeuger ist die BImA.
Die Entsorgungsnachweise für nicht gefährliche Abfälle sind vom AN eigenständig zu erstellen und der Bauleitung zur Freigabe vorzulegen.
Die im Zuge des Rückbaus anfallenden gefährlichen Abfälle müssen über das elektronische Abfallnachweisverfahren eANV abgewickelt werden. Der AN muss unmittelbar nach Auftragserteilung die Nachweise/Unterlagen über die Transportgenehmigungen (ggfs. von Subunternehmen) für gefährliche Abfälle, sowie über die Teilnahme am eANV bei der Bauleitung einreichen.
Für die gefährlichen Abfälle wird die Bauleitung, als Bevollmächtigter des AG die erforderlichen Entsorgungsnachweise zur Entsorgung der gefährlichen Abfälle elektronisch signieren. Der AN muss in die einzelnen Entsorgungspositionen für gefährliche Abfälle die Wartezeiten von Vorlage/Einreichen des Entsorgungsnachweises bis zur Prüfung und Signierung des Nachweises von mehreren Werktagen einkalkulieren.

Die Transportfahrzeuge sind bei Einfahrt und Ausfahrt über eine geeichte Waage zu verwiegen; maßgeblich ist die tatsächlich gemessene Gewichtsdifferenz. Eine händische Übernahme oder Schätzung von Gewichten für die Wiegescheine ist nicht zulässig. Die Wiegescheine müssen die gemessenen Ein- und Ausfahrtsgewicht enthalten.

Dem AG sind unverzüglich sämtliche Annahmebestätigungen und die sonstigen erforderlichen Unterlagen (Wiegescheine/Eichscheine) zu übergeben (spätestens 1 Woche nach Abfuhr). Für alle Entsorgungs-/Verwertungsmassen ist die vollständige Bezahlung der Annahmegebühr durch den AN anhand einer schriftlichen Bestätigung der jeweiligen annehmenden Stelle nachzuweisen.

Verwertungs- und Beseitigungsnachweise, Wiegescheine und die Bestätigung der Bezahlung der Annahmegebühr sind Grundlage für die Rechnungsprüfung.

In die Entsorgungspositionen sind die Transportkosten zur Entsorgungsanlage, zur Bereitstellungsfläche und die Kosten für das Laden einzukalkulieren.

**4.1.1 Beschilderung Haufwerke**
*** Pauschalposition
Beschilderung Haufwerke
Beschildern aller Haufwerke, gut sichtbar und wetterfest, mit Nummern und
Zuordnung.
Beschildern von Haufwerke mit gefährlichen Abfällen/Bestandteilen in roter
Schrift und mit nicht gefährlichen Abfällen/Bestandteilen in grüner Schrift.
Führen einer Liste der Haufwerke mit mindestens folgenden Angaben:
Datum Anlegung, Kubatur, Beginn und Ende Entsorgung
Menge: 1,000 psch

**4.1.2 Bauschutt (Beton+Mauerwerk), RC 1-Material, laden, von Baustelle transportieren, entsorgen/verwerten**
Fachgerechte Entsorgung/Verwertung von Betonbruch/ Mauerwerk,
RC 1-Material gemäß Ersatzbaustoffverordnung in einer entsprechenden Entsorgungsanlage.

Inkl. Laden, Transport und sämtlicher Gebühren.

AVV-Abfallschlüsselnummer 17 01 01 oder 17 01 07
Menge: 500,000 t

**4.1.3 Bauschutt (Beton+Mauerwerk), RC 2-Material, laden, von Baustelle transportieren, entsorgen/verwerten**
Fachgerechte Entsorgung/Verwertung von Betonbruch/ Mauerwerk,
RC 2-Material gemäß Ersatzbaustoffverordnung in einer entsprechenden Entsorgungsanlage.

Inkl. Laden, Transport und sämtlicher Gebühren.

AVV-Abfallschlüsselnummer 17 01 01 oder 17 01 07
Menge: 425,000 t

**4.1.4 Bauschutt (Beton+Mauerwerk), RC 3-Material, laden, von Baustelle transportieren, entsorgen/verwerten**
Fachgerechte Entsorgung/Verwertung von Betonbruch/ Mauerwerk,
RC 3-Material gemäß Ersatzbaustoffverordnung in einer entsprechenden Entsorgungsanlage.

Inkl. Laden, Transport und sämtlicher Gebühren.

AVV-Abfallschlüsselnummer 17 01 01 oder 17 01 07
Menge: 425,000 t

**4.1.5 Bauschutt (Beton+Mauerwerk), DK 0-Material, laden, von Baustelle transportieren, entsorgen/verwerten**
Fachgerechte Entsorgung/Verwertung von Betonbruch/ Mauerwerk,
DK 0-Material nach DepV. in einer zugelassenen Deponie.

Inkl. Laden, Transport und sämtlicher Gebühren.

AVV-Abfallschlüsselnummer 17 01 01 oder 17 01 07
Menge: 100,000 t

**4.1.6 Bauschutt (Beton+Mauerwerk), DK I-Material, laden, von Baustelle transportieren, entsorgen/verwerten**
Fachgerechte Entsorgung von Betonbruch/ Mauerwerk,
DK I-Material nach DepV.
Vorbehaltlich der Einstufung des Deponiebetreibers.

Inkl. Laden, Transport und sämtlicher Gebühren.

AVV-Abfallschlüsselnummer 17 01 01 oder 17 01 07
Menge: 140,000 t

**4.1.7 Bauschutt (Beton+Mauerwerk), DK II-Material, laden, von Baustelle transportieren, entsorgen/verwerten**
Fachgerechte Entsorgung von Betonbruch/ Mauerwerk,
DK II-Material nach DepV.
Vorbehaltlich der Einstufung des Deponiebetreibers.

Inkl. Laden, Transport und sämtlicher Gebühren.

AVV-Abfallschlüsselnummer 17 01 01 oder 17 01 07
Menge: 115,000 t

**4.1.8 Altholz Kategorie A IV AVV 17 02 04* laden, transportieren, entsorgen/verwerten**
Fachgerechte Entsorgung von Altholz (Kategorie
A IV nach AltholzV).

Inkl. Laden, Transport und sämtlicher Gebühren.

AVV-Abfallschlüsselnummer 17 02 04*
Menge: 125,000 t

**4.1.9 Baustellenmischabfälle laden, transportieren, entsorgen/verwerten**
Fachgerechte Verwertung/Entsorgung von gemischten Bau- und Abbruchabfällen in einer geeigneten Verwertungsstelle/Entsorgungsanlage.

Inkl. Laden, Transport und sämtlicher Gebühren.

AVV-Abfallschlüsselnummer 17 09 04
Menge: 40,000 t

**4.1.10 Asphalt (RuVa-StB A) laden, transportieren, entsorgen/verwerten**
Fachgerechte Entsorgung/Verwertung des Ausbauasphalts,
(RuVa-StB A) in einer entsprechenden Entsorgungsanlage.

Inkl. Laden, Transport und sämtlicher Gebühren.

AVV-Abfallschlüsselnummer 17 03 02
Menge: 150,000 t

**4.1.11 Asphalt PAK 25 -1000 mg/kg laden, transportieren und entsorgen/verwerten**
Fachgerechte Entsorgung/Verwertung des Ausbauasphalts,
PAK 25 -1000 mg/kg in einer entsprechenden Entsorgungsanlage.

Inkl. Laden, Transport und sämtlicher Gebühren.

(AVV-Abfallschlüsselnummer 17 03 02)
Menge: 50,000 t

**4.1.12 Boden/Schotter, BM-F1, laden, transportieren, entsorgen/verwerten**
Fachgerechte Verwertung von Bodenmaterial/Schotter(Tragschicht)
BM-F1 gem. Ersatzbaustoffverordnung (EBV) (Verordnung
zur Einführung einer Ersatzbaustoffverordnung,
zur Neufassung der Bundes-Bodenschutz- und Altlastenverordnung und zur Änderung der Deponieverordnung und der Gewerbeabfallverordnung, 9. Juli 2021)
Verwertung in einer gem. EBV zugelassenen
Maßnahme

Inkl. Laden, Transport und sämtlicher Gebühren.

AVV-Abfallschlüsselnummer 17 05 04
Menge: 300,000 t

**4.1.13 Boden/Schotter, BM-F2, laden, transportieren, entsorgen/verwerten**
Fachgerechte Verwertung von Bodenmaterial/Schotter(Tragschicht)
BM-F2 gem. Ersatzbaustoffverordnung (EBV) (Verordnung
zur Einführung einer Ersatzbaustoffverordnung,
zur Neufassung der Bundes-Bodenschutz- und Altlastenverordnung und zur Änderung der Deponieverordnung und der Gewerbeabfallverordnung, 9. Juli 2021)
Verwertung in einer gem. EBV zugelassenen
Maßnahme

Inkl. Laden, Transport und sämtlicher Gebühren.

AVV-Abfallschlüsselnummer 17 05 04
Menge: 300,000 t

**4.1.14 Boden/Schotter, DK 0, laden, transportieren, entsorgen/verwerten**
Fachgerechte Entsorgung/Verwertung von Bodenmaterial/Schotter(Tragschicht), DK 0 gemäß Deponieverordnung.

Inkl. Laden, Transport und sämtlicher Gebühren.

AVV-Abfallschlüsselnummer 17 05 04
Menge: 50,000 t

**4.1.15 Boden/Schotter, DK I, laden, transportieren, entsorgen/verwerten**
Fachgerechte Entsorgung/Verwertung von Bodenmaterial/Schotter(Tragschicht), DK I gemäß Deponieverordnung.

Inkl. Laden, Transport und sämtlicher Gebühren.

AVV-Abfallschlüsselnummer 17 05 04
Menge: 50,000 t

**4.1.16 Boden/Schotter, DK II, laden, transportieren, entsorgen/verwerten**
Fachgerechte Entsorgung/Verwertung von Bodenmaterial/Schotter(Tragschicht), DK II gemäß Deponieverordnung.

Inkl. Laden, Transport und sämtlicher Gebühren.

AVV-Abfallschlüsselnummer 17 05 04/17 05 03*
Menge: 50,000 t

**4.1.17 Kabel und Elektroschrott laden, transportieren, entsorgen/verwerten**
Fachgerechte Verwertung/Entsorgung von Kabeln
und Elektroschrott (z.B. Sicherungskästen,
Lüftungsgeräte, elektr. Antiebe, Boiler etc.) in einer
geeigneten Verwertungsstelle/Entsorgungsanlage

Inkl. Laden, Transport und sämtlicher Gebühren.

AVV-Abfallschlüsselnummer 17 04 11
Menge: 2,000 t

**4.1.18 Glas/Flachglas laden, transportieren, entsorgen/verwerten**
Fachgerechte Verwertung/Entsorgung von Glas/ Flachglas in einer geeigneten Verwertungsstelle/Entsorgungsanlage

Inkl. Laden, Transport und sämtlicher Gebühren.

AVV-Abfallschlüsselnummer 17 02 02
Menge: 4,000 t

**4.1.19 Bitumengemische (Dachdichtungsbahn, Trennpappe/ Dichtungsbahn Boden), laden, transportieren, entsorgen/verwerten**
Fachgerechte Verwertung/Entsorgung von Bitumengemischen (z.B. Bitumenbahnen, Vliesstoffe, Bitumenpappen, etc). in einer Verwertungsstelle/Entsorgungsanlage, PAK-Gehalt 0 bis 25 mg/kg.

Inkl. Laden, Transport und sämtlicher Gebühren.

AVV-Abfallschlüsselnummer 17 03 02
Menge: 1,000 t

**4.1.20 Kohlenteerhaltige Bitumengemische (Dachbahn, Abdichtungsbahn) laden, transportieren, entsorgen/verwerten**
Fachgerechte Verwertung/Entsorgung von Bitumengemischen (z.B. Dachbahn, Abdichtungsbahn). in einer Verwertungsstelle/ Entsorgungsanlage, PAK-Gehalt > 400 mg/kg.

Inkl. Laden, Transport und sämtlicher Gebühren.

AVV-Abfallschlüsselnummer 17 03 01*
Menge: 2,000 t

**4.1.21 KMF laden, transportieren, entsorgen/verwerten**
Fachgerechte Verwertung/Entsorgung von künstlichen Mineralfasern (KMF), unter Beachtung der TRGS 521.

Verpackung und ggf. Vorbehandlung gem Anforderungen der Entsorgunsanlage. Dadurch entstehender Mehraufwand ist einzukalkulieren.

Inkl. Laden, Transport und sämtlicher Gebühren.

AVV-Abfallschlüsselnummer 17 06 03*
Menge: 1,000 t

**4.1.22 Asbesthaltige Abfälle laden, transportieren, entsorgen**
Fachgerechte Entsorgung von asbesthaltigen Baustoffen, unter Beachtung der TRGS 519, in zugelassener Entsorgungsanlage.

Verpackung und ggf. Vorbehandlung gem Anforderungen der Entsorgunsanlage. Dadurch entstehender Mehraufwand ist einzukalkulieren.

Inkl. Laden, Transport und sämtlicher Gebühren.

AVV-Abfallschlüsselnummer 17 06 05*
Menge: 10,000 t

**4.1.23 Baustoffe auf Gipsbasis laden, transportieren, entsorgen/verwerten**
Fachgerechte Verwertung/Entsorgung von Baustoffen auf Gipsbasis (z.B. Gipsputze und Gipskartonplatten, Gipsfaser-Estrichelemente) in zugelassener Entsorgungsanlage.

Inkl. Laden, Transport und sämtlicher Gebühren.

AVV-Abfallschlüsselnummer 17 08 02
Menge: 5,000 t

**4.1.24 Leuchtstoffröhren laden, transportieren, entsorgen/verwerten**
Fachgerechte Verwertung/Entsorgung von Leuchtstoffröhren in einer entsprechenden Entsorgungsanlage.

Inkl. Laden, Transport und sämtlicher Gebühren.

AVV-Abfallschlüsselnummer 20 01 21*
Menge: 45,000 St

**4.1.25 Metallteile laden, transportieren, entsorgen/verwerten**
Fachgerechte Verwertung/Entsorgung von Metallteilen und Eisenschrott in einer Verwertungsanlage.

Inkl. Laden, Transport und sämtlicher Gebühren.

AVV-Abfallschlüsselnummer 17 04 07
Menge: 25,000 t

**4.1.26 Polystyrol-Dämmmaterial (HBCD > 500 mg/kg) laden, transportieren, entsorgen/verwerten**
Fachgerechte Verwertung/Entsorgung von Polystyrol-Dämmmaterial (HBCD > 1.000 mg/kg) in
geeigneter Verwertungsstelle/Entsorgungsanlage

Inkl. Laden, Transport und sämtlicher Gebühren.

nicht gefährlicher Abfall, Vorgaben der POP- Abfallnachweisverordnung sind zu beachten.

AVV-Abfallschlüsselnummer 17 06 04
Menge: 0,400 t

**4.1.27 Fugendichtungsmasse PCB < 50mg/kg laden, transportieren, entsorgen/verwerten**
Fachgerechte Verwertung/Entsorgung von Fugendichtungsmasse, PCB < 50 mg/kg.

Inkl. Laden, Transport und sämtlicher Gebühren.

AVV-Abfallschlüsselnummer 08 04 10
Menge: 0,010 t

**4.1.28 Kunststoffe laden, transportieren und entsorgen**
Fachgerechte Verwertung/Entsorgung von Kunststoffen in einer Verwertungsstelle/Entsorgungsanlage nach Wahl des AN.

Inkl. Laden, Transport und sämtlicher Gebühren.

AVV-Abfallschlüsselnummer 17 02 03
Menge: 1,000 t

### Titel 5 Baum-/Heckenrodung

#### Bereich 5.1 Baum-/Heckenrodung

*Hinweis: Vorbemerkung*
Bei Arbeiten im Bereich von Bäumen und an Bäumen sind
die DIN 18920 (Schutz von Bäumen, Pflanzenbeständen und
Vegetationsflächen bei Baumaßnahmen), die RAS-LP 4
(Richtlinie für die Anlage von Straßen; Teil
Landschaftspflege, Abschnitt 4: Schutz von Bäumen,
Vegetationsbeständen und Tieren bei Baumaßnahmen) sowie
die ZTV Baumpflege (Zusätzliche technische
Vertragsbedingungen und Richtlinien für Baumpflege,
Ausgabe 2006) zu beachten.

Arbeitsräume im Bereich der Bäume sind auf ein
Mindestmaß zu reduzieren, der Kronenbereich darf ohne
Vorbereitung durch einen Überfahrschutz oder
gleichwertig nicht als Lagerfläche in Anspruch genommen
werden. Ein Befahren des Kronenbereichs mit Maschinen
ist nicht zulässig.

Abtragungen im Bereich von Baumwurzeln dürfen die
Standsicherheit und Lebensfähigkeit des Baumes nicht
gefährden. Die Arbeiten sind nur in Handschachtung oder
mit Absaugtechnik zulässig. Entsprechend der Witterung
sind Schutzmaßnahmen gegen Austrocknung oder
Frosteinwirkung zu treffen.

Wurzeln mit einer Dicke < 2 cm sind fachgerecht mit
einem Schnitt glatt zu durchtrennen. Ein Rückschnitt
von Wurzeln mit einer Dicke > 2 cm darf nur nach
Anweisung durch die Fachbauleitung erfolgen.
Die zu rodenden Bäume und Hecken sind der Anlage "zu fällende Bäume" zu entnehmen.

**5.1.1 Bäume roden**
Bäume im Bereich des Baufeldes roden,
Bäume und Wurzelstöcke laden, transportieren und entsorgen/verwerten.

anfallendes Bodenaushubmaterial seitlich lagern,
Baugrube verfüllen und verdichten
Menge: 14,000 St

**5.1.2 Buschwerk/Hecken roden**
Buschwerk roden aus nicht zusammenhängendem Bestand aus
Sträuchern, Büschen und Bäumen bis 10 cm
Stammdurchmesser inkl. Wurzelstöcken.
Abgeräumtes Material laden, transportieren und
entsorgen/verwerten.
Ausführung erfolgt nach Abstimmung mit der
Fachbauleitung.
Abrechnung erfolgt nach örtlichem Flächenaufmaß.
anfallendes Bodenaushubmaterial seitlich lagern,
Baugrube verfüllen und verdichten,
Menge: 75,000 m2
